# FEL Feldmochinger Str. 7, 80992 München
Angebotsaufforderung (GAEB DA XML 3.2, DA83)
Projekt: 2506
Währung: EUR
Vergabeart: Öffentliche Ausschreibung
Auftraggeber: IBSM – Internat. Bilingual School Munich, IKC GmbH – Internat. Kids Campus GmbH, vertreten jeweils durch GF Herrn Rainer, Fürstenrieder Straße 267, 81377 München; DV-Nummer: FEL_G24; Vergabenummer: FEL_G24
Erstellt mit: BECHMANN AVA 2026.20/ GXML Toolbox V3.3 R20210630, BECHMANN AVA 2026.20, 09.04.2026

## Zusätzlicher Text
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
Bauvorhaben: FEL
  Neubau einer Grundschule (IBSM) und eines Kindergartens (IKC) sowie
  Umbau/Sanierung einer Stadtvilla als Kinderkrippe (IKC)

Standort:  Flurnummer 1039, 1033/3, 1033/5
  Feldmochinger Straße 7
  80992 München

Bauherr/AG:  IBSM – Internat. Bilingual School Munich gGmbH und
  IKC GmbH – Internat. Kids Campus GmbH
  Fürstenrieder Straße 267
  81377 München
  vertreten jeweils durch GF Herrn Rainer Eckerl

Entwurfs- und2_Eck Architekten Leschik und Barnitzki GmbH
Werkplanung  Leipziger Straße 13 B
  01097 Dresden

Projektleitung/ISB Ing.- u. SV-Büro Dr. Ebner
Objektüberwachung:  Mittermeierweg 26
  85399 Hallbergmoos

Tragwerksplanung: Brandl + Eltschig Tragwerksplanung GmbH
  Max-Lehner-Straße 18
  85354 Freising

Vergabelos: G24  Fassadendämm- und Putzarbeiten
  Vergabenummer FEL G24

Vergabeart: Offenes Verfahren nach VOB/A

Vergabeunterlagen: siehe Aufforderung zur Abgabe eines Angebotes (KFB V 1 EU) und
  Verzeichnis der im Vergabeverfahren vorzulegenden Unterlagen (KFB V 1a)

  LV-Deckblatt Angebot Seite 1
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
Eröffnungstermin: s. Aufforderung zur Abgabe eines Angebotes (KFB V1 EU)

Abgabeort Angebot: elektronisch in Textform über Vergabeplattform (Aumass)
  siehe KVB V1 EU Nr. 2 und 8

Angebotssumme

Hauptangebot:  € (netto)

Umsatzsteuer:  €

Endbetrag inkl. USt.:  € (brutto)

Hinweis:
Die Angebotsendsumme des Hauptangebots gemäß Leistungsbeschreibung einschl. Umsatzsteuer, die Anzahl etwaiger Nebenangebote zum Hauptangebot sowie etwaiger Preisnachlass ohne Bedingung sind für eine Angebotsgültigkeit zwingend in das Formular KFB V 3 Angebotsschreiben einzutragen, welches - neben den weiteren Angaben - den Bieter erkennen lassen muss..

Ort, Datum:

Stempel und Unterschrift:

  LV-Deckblatt Angebot Seite 2

## 0. Inhaltsverzeichnis
0.  Inhaltsverzeichnis

1.  Allgemeine Vorbemerkungen und Vertragsbedingungen4

2.  Allgemein Technische Vertragsbedingungen (ATV) für die Gewerke7

3.  Zusätzlich Technische Vertragsbedingungen (ZTV) für
  Fassadendämm- und Putzarbeiten14

4.  Angebotsunterlagen und Pläne17

23  Fassadendämm- und Putzarbeiten18 - 72

23.1  Baustelleneinrichtung, Stundenlohnarbeiten 18 - 19

23.1.1  Baustelleneinrichtung 18

23.1.2  Stundenlohnarbeiten 19

23.2  Fassadendämm- und Putzarbeiten Bauteil A Kindergarten 20 - 37

23.2.1  Fassadendämm- und Putzarbeiten20

23.3  Fassadendämm- und Putzarbeiten Bauteil B Schule 38 - 55

23.3.1  Fassadendämm- und Putzarbeiten38

23.4  Fassadendämm- und Putzarbeiten Bauteil E Villa 56 - 72

23.4.1  Fassadendämm- und Putzarbeiten56

  Zusammenstellung73

## 1. Allgemeine Vorbemerkungen und Vertragsbedingungen
1. Allgemeine Vorbemerkungen und Vertragsbedingungen

1.1. Vorwort zur Baumaßnahme

Die IBSM gGmbH - International Bilingual School Munich gGmbH und die IKC GmbH - International Kids Campus GmbH (folgend Auftraggeber (AG) genannt) planen gemeinsam in der Feldmochinger Straße 7, 80992 München, eine internationale bilinguale zweizügige Ganztages-Grundschule mit 8 Klassen (IBSM) und eine internationale bilinguale Kindertageseinrichtung mit jeweils 4 Gruppen Kinderkrippe und Kindergarten / Vorschule (IKC). Hierfür sollen der Bestand entlang der Grenze mit den Fabrikgebäuden inkl. Verwaltungsbereich A-C und der Garagenkomplex D nördlich des Fabrikgebäudes abgerissen und durch einen teilunterkellerten Neubau mit Tiefgarage samt Zufahrt für Grundschule und Kindergarten ersetzt werden. Der unterkellerte Bestandsbau E soll belassen und mit Neubau durch einen unterkellerten Zwischenbau verbunden werden. Der Bestandsbau ("Alte Villa") selbst wird im UG, EG und 1.OG zur Kinderkrippe umgebaut, im DG verbleiben die bestehenden zwei Wohnungen.

Das Baugrundstück mit den Flurnummern 1039, 1033/3 und 1033/5 befindet sich in einem Wohngebiet in der Feldmochinger Straße 7 in 80992 München. Es umfasst eine Fläche von 5.290m², davon sind ca. 1.730m² mit dem Neubau und ca. 400m² mit der Villa überbaut.
Nordöstlich des Baugrundstücks grenzt ein Wohngrundstück mit Mehrfamilienhaus und Tiefgarage an (Batzenhoferstr. 8, Flur-Nr. 1039/14).

Das Gesamtkonzept dieses internationalen Kindercampus sieht nach den Abbruchmaßnahmen die Entwicklung:
- eines Neubaukomplexes mit Bauteil A Kindergarten (EG-1.OG) und B Grundschule (UG-2.OG)
- und einer Kinderkrippe in der Stadtvilla Bauteil E (UG-1.OG)
vor, die im UG und EG alle miteinander verbunden werden.

Sowohl die Villa als auch fast der gesamte der Neubaubereich B sind mit einem Geschoss unterkellert, der Baubereich A etwa zur Hälfte teilunterkellert. Im Untergeschoss sollen neben Sanitäreinrichtungen, Hauswirtschaftsräumen, Archiv, Lager und Technikräumen im Bauteil B auch Multifunktionsräume sowie eine Tiefgarage mit Zufahrt und 13 Stellplätzen entstehen. Das Untergeschoss Villa erhält perspektivisch einen Indoor-Spielplatz.

Um die neue TG-Zufahrt des Neubaus (Rampe) besser anfahren zu können, muss die Bestandszufahrt der Tiefgarage des gegenüberliegenden Wohnhauses Flurstück 1039/14 geometrisch angepasst werden. Hierfür wird durch den AG gemäß Vereinbarung mit dem Eigentümer des Wohngrundstücks die obere Hälfte der bestehenden TG-Zufahrtsrampe abgerissen und neu situiert wieder errichtet.

Die Beheizung des Neubaus und des umgebauten Teils des Bestandsgebäudes erfolgt über eine Grundwasser-Wärmepumpe, die Brunnen sind bereits gebohrt. Das Warmwasser wird dezentral durch elektrische Boiler erzeugt. Eine Photovoltaikanlage wird auf dem Hauptdach Bauteil B errichtet. Zudem werden Lüftungsanlagen (im Bauteil A, auf dem Hauptdach Bauteil B für Bauteil B und im Bestandsgebäude Bauteil E) mit Wärmerückgewinnung und teilweise auch Kühlung errichtet.

1.2. Allgemeine technische Vorbemerkungen

1.2.1. Wärmeschutznachweise/EnEV/GEG

Das Ingenieurbüro für angewandte Bauphysik ig-bauphysik in Hohenbrunn hat für den Neubau A+B die Nachweise Mindestwärmeschutz gemäß DIN 4108-2, der Energieeinsparverordnung EnEV2016 und dem Gebäudeenergiegesetz (GEG) geführt.
Der Neubau wird nicht nach dem Passivhaus-Standard errichtet. Durch den AN sind zur Erstellung des Energieausweises Unternehmererklärungen über die nachweiskonforme Ausführung (Konformitätserklärungen) dem AG auszuhändigen.

Der Wärmeschutz für die Stadtvilla Bauteil E wird nach den Vorgaben des Mindestwärmeschutzes gemäß DIN 4108-2, der EnEV2016 eingehalten. Alle wärmeübertragenden Bauteile zwischen beheizten und unbeheizten Bereichen bzw. Außenluft / Erdreich erfüllen diese Anforderungen gemäß Bauteilkatalog.
Das gesamte Dachgeschoß (2 Wohnungen) sowie das Bauteil Dach sollen nach derzeitiger Vorgabe AG von einer Sanierung ausgenommen bleiben.

Die im LV definierten U-Werte sind als Mindestwerte zwingend einzuhalten. Angebotene Baustoffe mit schlechteren U-Werten sind ausdrücklich nicht zulässig.

1.2.2. Deklarationen

Sämtliche zur Verwendung vorgeschlagenen Materialien, Produkte, Neben- und Hilfsprodukte sowie Bauelemente sind unaufgefordert dem AG hinsichtlich ihrer Eigenschaften mit Herstellerangabe, exakter Produktbezeichnung, erforderlichen Prüfbescheiden und technischem Merkblatt zu deklarieren. Diese Deklarationen sind spätestens vor der ersten Anwendung oder bei gesonderter Aufforderung schon im Vergabeprozess durch den Auftragnehmer (AN) vorzulegen.

Für die Deklaration gelten folgende Regeln:

- Unkonfektionierte Rohmaterialien wie Sand, Kies, Stahl usw. brauchen nicht deklariert werden, da sie in den Ausschreibungen bereits ausreichend benannt sind.
- Bei der Verwendung vorgefertigter Bauelemente (z. B. Sanitärständersysteme, Fenster und Türen usw.) sind diese durch Angaben und Technische Merkblätter des Herstellers zu deklarieren.
- Synthetisch hergestellte Bauprodukte wie Beschichtungen, Klebstoffe, Dämmstoffe, Folien und Planen, Dichtungen, Imprägnierungen usw. sind vollständig unter Angabe des Technischen Merkblattes und des Sicherheitsdatenblattes zu deklarieren
- Bei bauchemischen Produkten ist ein Sicherheitsdatenblatt der Deklaration beizufügen. Der Bieter hat alle Materialien oder Produkte zur Angebotsabgabe, spätestens vor Beginn der Arbeiten bezüglich ihrer Inhaltsstoffe und Eigenschaften durch die Vorlage – der technischen Datenblätter und (falls erforderlich) der Sicherheitsdatenblätter zu deklarieren.
- Ausgenommen von der Deklarationspflicht sind notwendige Produktvorgaben des AG.

Die vom AG im LV bezeichneten Fabrikate sind verbindlich anzuwenden. Ausnahmen sind nur erlaubt, wenn im LV ein eigenes Feld zum Bietereintrag vorhanden ist und der AN den Nachweis der technischen Gleichwertigkeit geforderter Eigenschaften vor Vergabe erbringt. Änderungen auch bei Nebenprodukten während der Ausführung sind rechtzeitig anzukündigen und bedürfen der Zustimmung des AG.

Der AN hat bezogen auf das gesamte Objekt bzw. nach Vorgabe bezogen auf das Einzelobjekt gleichartige Produkte/Erzeugnisse einer Baureihe bzw. eines Systemherstellers einzubauen.
1.2.3. Baustellensicherheit

Seitens des AG ist ein Verantwortlicher für Sicherheits- und Gesundheitsschutz (SiGe-Koordinator) auf die Baustelle bestellt. Dieser übt Kontrollfunktionen aus. Seine Anweisungen hat der AN zwingend (ggf. in der verlangten Frist z. B. bei Mängelbeseitigung) zu befolgen. Siehe auch Ziff. 10.14. der Besondere Vertragsbedingungen (BVB, KFB V 9).

Der AN hat grundsätzlich alle Bestimmungen an die Arbeitssicherheit, Baustellenordnung des SiGeKo sowie den Sicherheits- und Gesundheitsschutzplanes des SiGeKo einzuhalten.
Die Baustellenordnung sowie der SiGe-Plan sind zur Kenntnis zu nehmen und entsprechende Maßnahmen einzuplanen. Die Baustellenordnung ist vor Arbeitsaufnahme zu unterschreiben und der Bauleitung zu übergeben. Auf der Baustelle sind ebenfalls Mitarbeiterunterweisungen und die Ersthelfernachweise zur Einsicht bereit zu halten.

Gesonderte Baustellenausweise für das Personal des AN werden bei Bedarf vom AG bereit gestellt.

1.2.4. Ausführungsunterlagen / Änderungen / Freigaben

Der AN erhält sämtliche Planunterlagen rechtzeitig vor Ausführung. Die Unterlagen werden digital in Datenform, z. B. *.DWG, *.PDF oder *.XLS zur Verfügung gestellt werden. Dem AN überlassene Planunterlagen sind vor der Ausführung hinsichtlich Mengen-, Maß- und Detailangaben eigenverantwortlich zu prüfen, auftretende Unstimmigkeiten oder Bedenken sind dem AG unverzüglich mitzuteilen. Sämtliche Maße sind am Bau zu prüfen.
Sollte der AN nach seiner Auffassung zusätzliche Unterlagen, z. B. statische Nachweise, benötigen, hat er diese umgehend anzufordern.

1.2.5. Koordinierung / Bauausführung

Der AN ist verantwortlich für die Koordination aller erforderlichen Maßnahmen und Bauarbeiten, die seine eigene Leistung betreffen. Er hat eine eigene örtliche Fachbauleitung zu stellen und vorzuhalten.
Seitens des AN sind ein verantwortlicher Fachbauleiter und während des Baubetriebes mindestens ein vor Ort weisungsbefugter, deutschsprechender Mitarbeiter/Vorarbeiter zu benennen.
Die Liste mit Namen, Funktion, Telefon-Nr., Mobilfunk-Nr., E-Mail-Adresse ist dem AG 10 Tage nach Auftragserteilung vorzulegen. Änderung oder Ergänzungen sind ohne Aufforderung umgehend einzureichen.

1.2.6. Bautagebuch

Der Auftragnehmer ist zur Führung eines Bautagebuches verpflichtet. Die Berichte sind mindestens einmal wöchentlich der AG-Bauleitung vorzulegen. Die Form der Bautagebücher und Bautageberichte sind mit dem AG oder der AG-Bauleitung abzustimmen.

1.2.7. Sonstige Hinweise und Bedingungen

Lassen technische Regelwerke oder eine DIN-Vorschrift mehrere Ausführungsarten zu und ist die Ausführungsart nicht in diesem Vertrag festgelegt, so wird der AN unverzüglich, jedoch in jedem Fall vor Ausführung der Leistung, die ihm geeignet erscheinende Ausführungsart im Rahmen von Planungs- oder Baubesprechungen oder schriftlich empfehlen und dem AG zur Entscheidung vorlegen.

Sofern und soweit die DIN-Vorschriften hinter den allgemein anerkannten Regeln der Technik zurückbleiben, sind die betreffenden Leistungen nach dem zum Zeitpunkt der Beauftragung entsprechenden allgemein anerkannten Regeln der Technik zu erbringen.

Firmenwerbungen an Kränen, Gerüsten etc. sind vorher durch den AG genehmigen zu lassen.

1.2.8. Nach-Unternehmer (Unteraufträge/Eignungsleihe)

Der AN darf ohne vorherige Zustimmung des AG für keine weiteren vertraglichen Leistungen sich der Leistungen/Kapazitäten eines anderen Unternehmens bedienen. Der AN hat hierfür vor der beabsichtigten Fremd-Bedienung Art und Umfang der Leistungen sowie Namen und Anschrift des hierfür vorgesehenen anderen Unternehmens dem AG bekanntzugeben. Der AN steht dafür ein, dass alle Leistungen, für die der AN sich der Leistungen/Kapazitäten anderer Unternehmen bedient, nur an besonders erfahrene, leistungsfähige andere Unternehmer vergeben werden und die gleichen Vertragsbedingungen zugrunde liegen.

## 2. Allgemein Technische Vertragsbedingungen (ATV) für die Gewerke
2. Allgemein Technische Vertragsbedingungen für die Gewerke (ATV)

Der sachliche Geltungsbereich ergibt sich aus der VOB/C, jeweils aktuelle Fassung, entsprechend den jeweiligen Bauleistungen, wie:

1. Gewerk Wärmedämmverbundsystenme VOB/C ATV DIN 18345
2. Putz- uns Stuckarbeiten VOB/C ATV DIN 18350
3. Maler- und Lackierarbeiten  VOB/C ATV DIN 18363

Weitere Normen und Ausführungsgrundlagen werden in den Zusätzlich Technische Vertragsbedingungen, Systembeschreibungen sowie in den Positionstexten genannt und damit ebenfalls Vertragsgrundlage.

Gemäß der folgenden ATV DIN 18299 "Angaben zur Baustelle" werden gliederungsgleich nur relevante, Punkte beschrieben. Fehlende Angaben sind gemäß Vergabelos nicht zutreffend.

2.1 Angaben zur Baustelle VOB/C DIN 18299
2.1.1 Lage der Baustelle (VOB/C DIN 18299 Punkt 0.1.1)

Das Baugrundstück Feldmochinger Straße 7 befindet sich im Nordwesten von München, unweit des Olympia-Einkaufszentrum und des Mittleren Ringes. Die Feldmochinger Straße (Staatsstraße St 2342) führt in nördlicher Richtung direkt zur Ringautobahn A99 mit der Anschlussstelle Feldmoching.

Eingeschlossen wird das Baugrundstück im Osten durch die Feldmochinger Straße sowie im Norden und Nordosten teilweise durch die Batzenhoferstraße. Die Stadtvilla liegt etwa zentral auf dem Baugrundstück, die Bestandsgebäude bzw. der geplante Neubaukomplex befinden sich an der westlichen Grundstücksgrenze, an die sich westlich in unmittelbarer Nachbarschaft ein Sportplatzgelände (Flur-Nr. 1031) anschließt.
Im Süden grenzt das Baufeld an ein Nachbargrundstück mit alter Wohnvilla (Flur-Nr. 1038) und zum Teil kommuner Anschlussbebauung.
Im Nordosten des Baugrundstücks grenzt ein Wohngrundstück mit Mehrfamilienhaus und TG-Zufahrt. An diesem Gebäude mit anderem Eigentümer sind außer bei der Bestands-TG-Zufahrt (vgl. Vorwort Punkt 1.1.) keine Baumaßnahmen auszuführen.

Bau- bzw. Lieferfahrzeuge können im Osten am Pförtnerhaus Feldmochinger Straße 7 sowie im Nordosten von der Batzenhoferstraße (Bestandszufahrt, auch für TG des Nachbargebäudes) auf das Grundstück gelangen. Zu- und Abfahrten zum/vom Gelände des Baufeldes in seinen verschiedenen Bauphasen werden vom AG bzw. Bauleitung in Abstimmung mit den AN festgelegt.

Das gesamt Gelände weist nur geringfügige Höhenunterschiede aus. Festgelegt wurde eine Bezugshöhe OKFF EG +/-0.00 m = 506,70m üNN, die Geländehöhen liegen zwischen 506,35 und 507,55m üNN.
Eine bis zu 2,50m hohe Mauer grenzt das Grundstück westlich zum Sportplatz hin ab.

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Lageplan Neubauten A+B+E
2.1.3 Art und Lage der baulichen Anlagen

a) Neubau Bauteil A Kindergarten

2-geschossiger Neubau mit begrüntem Flachdach, teilunterkellert, abgewinkelt gemäß Grenzbebauung
höchster Punkt ca. +12,80m, Gründungssohle bis -3,30m bezogen auf +/-0.00m (506.70m)

Gebäudelängen: SW-Seite ca. 30m, Westseite (Sportplatz) ca. 24m
  SO-Seite ca. 25m, Ostseite ca. 3,3m, NO-Eingang ca. 2m
Gebäudetiefen: NO-Seiten ca. 11m + 3,5m, West-Ost ca. 10,5m

Gründung: Frostschürze, Sauberkeitsschichten, notwendige Perimeterdämmung, Streifenfundamente
  unterkellerter Bereich: Sauberkeitsschicht, Perimeterdämmung, WU-Wanne

Außenwände: Stahlbeton mit WDVS oder Mauerwerk mit Kerndämmung, Innenputz
Innenwände: Stahlbeton (tragend), Mauerwerk (tragend, nicht tragend) oder Trockenbau
Decken: Stahlbetondecken
Fussboden: Wärme- und/oder Trittschalldämmung, Estrich, Bodenbelag
Treppen: Stahlbetontreppen, Belag, ein Treppenhaus mit Überbau und begrüntem Dach 2.OG
Flachdach: Attika, Warmdach mit Gefälledämmung, Bitumenabdichtung, Kies, Dachterrasse mit Belag

b) Neubau Bauteil B Schule

3-geschossiger Neubau mit begrüntem Flachdach, außer Nordspitze unterkellert, an Bauteil A grenzend
höchster Punkt ca. +12,80m, Gründungssohle bis -3,30m bezogen auf +/-0.00m (506.70m)

Gebäudelängen: Westseite (Sportplatz) ab Bauteil A ca. 82m
  Ostseite ca. 48m, NO-Seite ca. 15m, NO-Eingang ca. 4m
Gebäudetiefen: West-Ost ca. 15m bzw. 19,5m, an Nordseite gegen Null verlaufend

Gründung: Frostschürze, Sauberkeitsschichten, Perimeterdämmung, Streifenfundamente
  unterkellerter Bereich: Sauberkeitsschicht, Perimeterdämmung, WU-Wanne

Außenwände: Stahlbeton mit WDVS oder Mauerwerk mit Kerndämmung, Innenputz
Innenwände: Stahlbeton (tragend), Mauerwerk (tragend, nicht tragend) oder Trockenbau
Decken: Stahlbetondecken
Fussboden: Wärme- und/oder Trittschalldämmung, Estrich, Bodenbelag
Treppen: Stahlbetontreppen, Belag, drei Treppenhäuser
Flachdach: Attika, Warmdach mit Gefälledämmung, Bitumenabdichtung, ext. Begrünung, Photovoltaik
Dachterrasse: 2.OG angrenzender Bereich Bauteil A und 1.OG Ostseite am Lehrer-Sozialraum
Aufzug:  UG-2.OG mit Aufzugsunterfahrt Dach über 2.OG

c) Bauteil E Stadtvilla im Bestand

Wohngebäude, Bj. 1922, 1943 Luftschutzbunker (Anteil ca. 40%)
Erweiterungsneubau 1992/1996 (Anteil ca. 60%)
Stahlbetonskelett und Mauerwerk, Zelt- bzw. Satteldach, Unterkellerung.

Daten: Grundfläche ca. 290,00 m²Geschosshöhen
Höhe ab OK Geländeca. 12,40 m  KG  ca. 2,30- 2,50 m
Länge  ca. 21,00 m  EG/OG  ca. 2,75 m
Breite  ca. 20,00 m  DG  bis ca. 2,50 m

Im DG sollen zwei Wohnungen im Bestand ohne bauliche Veränderungen erhalten bleiben.
Die Stadtvilla wird im UG, EG und 1.OG  komplett entkernt.

Die Wände im Sockelbereich (UG) des Erweiterungsneubaus 1996 sind aus Beton / Stahlbeton, sonst aus Mauerwerk. Die neue Raumaufteilung erfolgt in der Regel mit Trockenbau. Die geputzte Fassade im Altteil wird saniert und erhält ein WDVS, neue Fenster, Türen etc.. Die Fassade des Erweiterungsbaus wird überarbeitet und erhält neben neuen, kleineren Fenstern ein WDVS.

Decken
über UG: Abbruch Altdecke im Bereich Aufzug und neues Treppenhaus, Erweiterungsneubau Beton
über EG/1.OG: Abbruch Altdecke im Altbau, Erweiterungsneubau Betondecke bleibt

Fußboden (Abbruch kompletter Bestand)
Wärme- und/oder Trittschalldämmung, Estrich, Bodenbelag

Dachaufbau Satteldach Neubau, Zeltdach Altbau mit zinküberdeckten Schleppgaupen, Terrassen
Leichtbauweise, Putz, HWL-Platte, vmtl. Dämmung, Sparren/Pfetten, Lattung, Biberschwanzdach

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Ostansicht Bauteil E vor Abbruchnach Abbruch
2.1.4 Verkehrsverhältnisse auf der Baustelle
vgl. 1. Allgemeine Vertragsbedingungen und BVB, KFB V9, Punkt 10.12 (gilt vorrangig)

Die äußere Erschließung der Baumaßnahme erfolgt gemäß BE-Plan über die Feldmochinger Straße. Baustellenzufahrten mit behördlicher Genehmigung werden durch den AN Baumeister G05 errichtet.

a) Bauzufahrt am Pförtnerhaus Feldmochinger Straße
b) Nutzung Bestandszufahrt Batzenhoferstraße zur TG Wohngebäude

Auf dem Grundstück stehen dem AN nur eingeschränkt Lagerflächen zur Verfügung.
Abstimmungen bezüglich Nutzung sind mit AG und den am Bau beteiligten Gewerken zu führen.

Das Parken von Firmenfahrzeugen des AN ist im Baubereich nicht möglich. Für die Arbeiten sind Lieferfahrzeuge sofort zu entladen und außerhalb des Baustellengeländes zu parken.
Das Parken von privaten KFZ ist im Baubereich untersagt. Parkmöglichkeiten sind daher im begrenzten Angebot des öffentlichen Verkehrsraums zu suchen. Die angrenzenden Straßen und Wege sind durch Auto- und Personenverkehr stark frequentiert.

2.1.5. Für den Verkehr freizuhaltende Flächen
vgl. 1. Allgemeine Vertragsbedingungen

Zuwegungen zum Nachbarwohnhaus Bauteil G sowie Feuerwehrzufahrten und -aufstellflächen sind frei zu halten. Insbesondere wird darauf hingewiesen, dass die Flucht- und Rettungswege aus dem Wohngebäude G auch während der Bauzeit gesichert sein müssen und freizuhalten sind.
Öffentliche Verkehrsflächen dürfen in keiner Weise durch die geplanten Baumaßnahmen beansprucht werden, es sei denn, der AN sichert sich öffentlich-rechtlich und auf eigene Veranlassung und Kosten deren Nutzung.

2.1.7. Anschlüsse für Wasser, Energie und Abwasser
vgl. KFB V9, Punkt 10.10 (gilt vorrangig)

Die allgemeine Baustelleneinrichtung erfolgt gemäß BE-Planung. Anschlüsse für Wasser und Baustrom sind auf dem Baustellengelände vorhanden bzw. gemäß Positionsbeschreibung neu einzurichten und können an den entsprechenden Übergabepunkten (nach Rücksprache mit dem AG) verwendet werden. Die Ertüchtigung ist durch den AN auf seine Kosten zu veranlassen.

Entsprechend seiner gewählten Ausführungstechnologie hat darüber hinaus der AN für seine Leistungen alle notwendigen weiteren Anschlüsse für Wasser, Energie, Abwasser selbst zu planen, mitzubringen oder herzustellen und wieder zu beseitigen. Damit in Verbindung stehende Kosten für Planung, öffentlich-rechtliche Genehmigungen, Ertüchtigung der Leitungen usw. sind ebenso wie die Leistung selbst in die Einheitspreise einzukalkulieren.

2.1.8. Lage und Ausmaß überlassener Flächen
vgl. KFB V9, Punkt 10.12 (gilt vorrangig)

Vom AG werden für den allgemeinen Baustellenbetrieb Flächen innerhalb der im BE-Plan ausgewiesenen Flächen im Außenbereich überlassen.

Der AN hat gemäß seiner Ausführungstechnologie und Leistungen weitere Flächen im Außenbereich nach Zustimmung durch die Bauleitung selbst zu planen, mitzubringen oder herzustellen und zu beseitigen. Eventuelle Drittmaßnahmen (Planung, öffentlich-rechtliche Genehmigung und Prüfung, Ertüchtigung der Unterkonstruktion usw.) sind darin eingeschlossen. Die Kosten für die selbst gewählte Bautechnologie sind im Angebot auf die Einheitspreise der entsprechenden Bauleistungen umzulegen.
Aufgrund der begrenzten Platzverhältnisse sind alle Materialien möglichst einbauorientiert ohne Inanspruchnahme eines Zwischenlagers zu ordern. In begründeten Einzelfällen sind Zwischenlagerungen möglich. Diese Flächen sind mit der Bauleitung abzustimmen, der Flächenbedarf ist mindestens 7 Tage vor Nutzung anzumelden.

2.1.11. Umweltrechtliche Vorschriften

Es sind die geltenden gesetzlichen und berufsgenossenschaftlichen Regelungen sowie die Vorschriften der Landeshauptstadt München einzuhalten.

2.1.12. Vorgaben für die Entsorgung
vgl. KFB VE 15 und KVB V9 Punkt 10.13 (gilt vorrangig)

Es sind die geltenden gesetzlichen und berufsgenossenschaftlichen Regelungen sowie die Vorschriften der Landeshauptstadt München einzuhalten.
Sämtliche anfallende Bauabfälle sind nach Befüllung sofort, ansonsten mindestens wöchentlich von der Baustelle zu beräumen. Anderweitige Zwischenlagerung von Bauabfällen ist untersagt.

2.1.13. Schutzgebiete oder Schutzzeiten
vgl. 1. Allgemeine Vertragsbedingungen

Lärm
Es sind die geltenden gesetzlichen und berufsgenossenschaftlichen Regelungen sowie die betreffenden Vorschriften der Landeshauptstadt München einzuhalten.

Bei der Überschreitung von Lärmgrenzwerten sind zu Lasten des AN lärmmindernde Maßnahmen durchzuführen. Sollten in diesem Zusammenhang messtechnische Untersuchungen oder fachliche Betrachtungen erforderlich sein, so werden diese seitens des AN veranlasst bzw. durchgeführt.

In der Kalkulation entsprechender Leistungspositionen sind Schallschutzmaßnahmen einzupreisen. Bei der Überschreitung von Lärmgrenzwerten sind zu Lasten des AN lärmmindernde Maßnahmen durchzuführen.

2.1.14. Schutzmaßnahmen

Im Gewerk G05 Baustelleneinrichtung/Rohbau werden Leistungen zum allgemeinen Schutz der Baustelle erbracht. Das sind solche wie Baumschutz, Bauzaun, Zugangstore, Bauschilder und ggfs. Objektschutz.
Weitere Schutzmaßnahmen im Zuge des Baufortschrittes eigenes Gewerk sind durch den AN zu planen. Insbesondere die Sicherung im Bereich Kommunwand während der Ausführung, die Unversehrtheit angrenzender Bereiche sowie der Schutz der Bewohner bzw. Nutzer ist zu beachten.

Entsprechend seiner gewählten Ausführungstechnologie hat darüber hinaus jeder AN alle für die eigene Leistung notwendige weitere Schutzmaßnahme selbst zu planen, mitzubringen, herzustellen und zu beseitigen. Eventuelle Drittmaßnahmen (Planung, öffentlich- rechtliche Genehmigung und Prüfung, Ertüchtigung der Unterkonstruktion usw.) sind darin eingeschlossen.

2.1.16. Medienleitungen

Im Baubereich sind aktive Medien anzutreffen.
Soweit weitere aktive Medien angetroffen werden, ist die Objektüberwachung beziehungsweise der verantwortliche Fachingenieur zu verständigen

2.1.23 Arbeiten anderer Unternehmer auf der Baustelle.

Während der Arbeiten des AN werden parallel Leistungen anderer Gewerke auf der Baustelle ausgeführt. Die Bauzeit ist dem Bauablaufplan zu entnehmen. Insbesondere Bauleistungen von AN der Gewerke G05 Baustelleneinrichtung/Rohbau (Baumeister) G10 Dacharbeiten/Klempner, G35 Schlosser, G15 Fenster und Sonnenschutz, G17 Pfosten-Riegelfassade, G18 Trockenbauarbeiten, G23 Innenputzarbeiten, G08 Gerüstbau sowie technische Ausbaugewerke (TGA) sind zu berücksichtigen.

Abstimmungen zur Nutzung von Flächen zum Baustellenbetrieb und ständige Koordinierungsleistungen mit allen am Bau beteiligten Gewerken sind zu berücksichtigen und in die Einheitspreise einzukalkulieren.

2.2. Angaben zur Ausführung VOB/C DIN 18299

2.2.1. Vorgesehene Arbeitsabschnitte

Seitens des AG sind keine detaillierten Bauabschnitte für die eigene Leistung geplant. Der AN wird aber aufgefordert, umgehend nach der Beauftragung einen Bauablaufplan seiner Leistungen vorzulegen. Diese Leistungen sind mit den AN gemäß Punkt 2.1.23 zu koordinieren. In Abstimmung mit AG oder dessen Beauftragten, z. B. Sigeko, werden diese Pläne zur Ausführung frei gegeben. Darin sind die geplanten Ausführungszeiten enthalten, die entsprechend vertragswirksam werden.

Der Ablauf richtet sich nach dem übergeordneten Terminrahmenplan. Die Leistungen werden ohne geplante Unterbrechungen innerhalb des Bauablaufes ausgeführt.
Es ist jedoch mit mehrmaligem Wechsel (bis zu 5 Wechsel) der Ausführungsorte innerhalb des Bauvorhabens zu rechnen. Dies ist in die EP einzurechnen und wird nicht separat vergütet.

2.2.2. Besondere Erschwernisse

Gemäß der einleitenden Beschreibungen sind das Wohngebäude G auf dem Grundstück sowie die bleibende Kommunwand/Brandwand am Bauteil A zu berücksichtigen.
Grundsätzlich sind deshalb Verfahren und Geräte so einzusetzen, dass jegliche Emissionen minimiert werden. Darüber hinaus erforderliche Arbeiten sind im Vorfeld im Rahmen des Bauablaufplans und wöchentlich anzumelden. Zur Bewertung einzelner Arbeiten sind im Zweifelsfall im Vorfeld probeweise Messungen bzw. Abstimmungen mit den Nachbarn zu Auswirkungen vorzunehmen.
Die in der Ausschreibung beschriebene Forderung "lärmarm" bezieht sich im Sinne der Bauarbeiten auf folgende Maßnahmen:

Schallschutz
- Einsatz von schallgedämpften Geräten gemäß Maschinenbaurichtlinie
- Maximale Lärmreduzierung beim Einsatz der Maschinentechnik
Die Einhaltung der vorgeschriebenen Emissionswerte ist neben der Gerätewahl durch geeignete Maßnahmen wie Standortwahl oder Einsatz von schallschluckenden Maßnahmen zu gewährleisten.
Der AN ist für die eingesetzten Geräteparameter nachweispflichtig.

Erschütterungsschutz
Hinsichtlich Schutz vor Erschütterung werden die Gebäude nach DIN 4150-3 entsprechend Tabellen 1 und 3, Zeilen 3, als Bauten eingestuft mit besonderer Erschütterungsempfindlichkeit. Die daraus resultierenden Anforderungen der DIN 4150-3 sind durch den Einsatz erschütterungsarmer Bauverfahren einzuhalten.

Staubemission
Arbeitsverfahren sind so auszuwählen und durchzuführen, dass möglichst wenig Staub freigesetzt wird. Bei Tätigkeiten mit Staubexposition ist eine Ausbreitung des Staubes auf unbelastete Arbeitsbereiche zu vermeiden, soweit dies nach dem Stand der Technik möglich ist. (Staubwände, Abplanungen, Absaugung, geeignete Transportmittel). Im Außenbereich sind Befeuchtung durch Wasser als feiner Sprühnebel einzusetzen. Schuttrutschen sind nur in dichter Ausführung mit Staubschutzhüllen einsetzbar.

2.2.6. Besondere Anforderungen an Baustellen- und Entsorgungseinrichtungen

Entsprechend seiner gewählten Ausführungstechnologie hat der AN alle für seine eigene Leistung notwendigen Baustelleneinrichtungen selbst zu planen, mitzubringen oder herzustellen und wieder zu beseitigen. Damit in Verbindung stehende Kosten für Planung, öffentlich-rechtliche Genehmigungen, Ertüchtigung der Baustelleneinrichtung usw. sind in die Einheitspreise einzukalkulieren.

Nicht mehr benötigte Teile der Baustelleneinrichtung sind unverzüglich zu entfernen.
Nach Abbau der Baustelleneinrichtung sind das dafür benötigte Gelände bzw. die genutzten baulichen Anlagen und Gebäude in den ursprünglichen Zustand zu versetzen, falls nichts anderes vereinbart worden ist.

2.2.7. Gerüste

Entsprechend seiner gewählten Ausführungstechnologie hat jeder AN alle für seine eigene Leistung notwendigen Baubehelfe selbst zu planen, mitzubringen oder herzustellen und wieder zu beseitigen. Damit in Verbindung stehende Kosten für Planung, öffentlich-rechtliche Genehmigungen, Ertüchtigung der Gerüste und Baubehelfe usw. sind ebenso wie die Leistung selbst in die Einheitspreise einzukalkulieren.

2.2.8. Mitbenutzung von Gerüsten

Die Fassadengerüste vom AN Gerüstarbeiten werden für alle am Bau beteiligten Firmen zur Nutzung überlassen. Das sind Fassadengerüste für die Dach- (AN Abdichtung, Klempner) und Fassadengewerke (AN Außenputz, WDVS, Fenster, Pfosten-Riegelfassade, Schlosser, Sonnenschutz).

2.2.9. Abrechnung nach bestimmten Zeichnungen oder Tabellen.

Das Aufmaß hat anhand von Plänen zu erfolgen. Das Aufmaß ist in Papierfom und elektronisch zu übergeben. Die bevorzugte Schnittstellenkonfiguration ist dabei das Format DA 11 oder Excellisten.
Aufmaße sind in Positionsreihenfolge und positionsweise kumulativ zu erfassen.

Zu jedem Einzelaufmaß ist ein Aufmaßdeckblatt zu erstellen, auf dem die Positionsmenge Soll gesamt, Positionsmenge Ist gesamt und der Positionsmengenzuwachs zum jeweiligen Aufmaß ablesbar gelistet ist.

## 3. Zusätzlich Technische Vertragsbedingungen (ZTV) für Fassadendämm- und Putzarbeiten
3. Zusätzlich Technische Vertragsbedingungen (ZTV) für Fassadendämm- und Putzarbeiten

3.1. Art und Umfang der Leistung

Gegenstand dieser Ausschreibung sind Leistungen gemäß VOB/C ATV DIN 18345 Wärmedämmverbundsysteme, VOB/C ATV DIN 18350 Putz- und Stuckarbeiten, VOB/C ATV DIN 18363 Maler- und Lackierarbeiten, sowie die projektspezifischen Leistungen gemäß Beschreibung der Baumaßnahme. Alle Kosten, die durch Leistungsdefinitionen dieser ZTV entstehen, sind vom Bieter in die Einheitspreise des Angebotes einzurechnen.
Die beschriebenen Arbeiten verstehen sich, sofern nicht anders angegeben, einschl. aller erforderlichen Materiallieferungen frei Verwendungsstelle sowie aller Vor- und Nebenarbeiten,
Mehraufwendungen bei zeitlich getrennten Arbeitsgängen bzw. Arbeitsunterbrechungen, die zu den betreffenden Arbeiten gehören und ohne die eine fachgerechte Fertigstellung der Arbeiten nicht möglich ist.

Die Leistung umfasst alle Fassadendämm- und Putzarbeiten.

3.2. Nebenangebote

Nebenangebote werden zugelassen.

3.3. Qualifikation AN

Die fachliche und wirtschaftliche Qualifikation des Bieters ist durch Präqualifikationsnachweis gemäß Angabe unter Punkt 3. im Angebotsschreiben (KFB V 3) oder durch Eigenerklärung zur Eignung (KFB V 7) nachzuweisen. Subunternehmer sind bei Angebotsabgabe zu benennen (KFB VE 5 EU, Eignungsleihe).

3.4. Unterlagen für Behörden, öffentl. Stellen sowie Versorgungsunternehmen

Die für die Baugenehmigungsbehörde, für andere öffentliche Stellen und Versorgungsunternehmen erforderlichen Unterlagen stellt der AN für seinen Leistungsbereich rechtzeitig auf und holt etwa erforderliche Genehmigungen im Einvernehmen mit dem AG ein.
Dafür anfallende Kosten sind mit den Angebotspreisen abgegolten. Entstehen dem AG Kosten durch Verzögerungen, fehlerhafte oder mangelhafte Unterlagen, die zusätzliche Untersuchungen oder Prüfungen erfordern, so trägt der AN die entstehenden Kosten.

3.5. Anzeigen gegenüber Behörden und Versorgern

Die Baubeginnsanzeige erfolgt durch den AG eine Woche vor Beginn der Arbeiten.
Die Abmeldung und Abtrennung der Medien/Sparten erfolgt ebenfalls durch den AG. Der AN erhält vor Baubeginn hierzu eine schriftliche Bestätigung.

3.6. Baubegleitende Beprobungen

Die Beprobung und Analytik von Bausubstanz- und Bodenproben erfolgen ausschließlich durch die Fachbauleitung des AG. Geeignetes Gerät zur Beprobung ist durch den AN ohne gesonderte Vergütung bereitzustellen. Es gilt ausschließlich die von der AG-Bauleitung vorgelegte Deklarationsanalytik.

3.7. Entsorgung und Verwertung
vgl. BVB, KFB V9, Punkt 10.13 und ergänzend KFB VE 15

Es sind sämtlich anfallende Abfälle gemäß der Baustellenabfallentsorgungssatzung der LH München zu trennen und den jeweiligen Entsorgungsstellen zuzuführen.

Für die gesetzlichen, insbesondere die abfallrechtlichen Bestimmungen besteht eine elektronische Nachweis- und Dokumentationspflicht. Der AN stellt sicher, dass er bzw. von ihm beauftragte Spediteure für die Aufstellung, Vorhaltung sowie den Transport von Containern, Lieferungen, etc., über die notwendigen behördlichen Genehmigungen verfügen und gesetzliche Auflagen eingehalten werden und diese dem AG gegenüber nachgewiesen werden.

3.8. Toleranzen

Für diesen Leistungsbereich gilt DIN 18201 und DIN 18202, für vorgefertigte Teile DIN 18203-2.
Toleranzen werden nach DIN 18202, aktuelle Fassung bewertet.
Grenzmaße Tabelle 1
Winkeltoleranzen Tabelle 2
Ebenheitstoleranzen Tabelle 3, hier jeweils erhöhte Anforderungen gem. Zeile 4 und 7.

Stellt der AN im Rahmen der Ausführung seiner Leistungen hiervon abweichende Toleranzen fest, so ist der AG hierüber inkl. der daraus resultierenden Konsequenzen unverzüglich schriftlich zu informieren.
Höhere Anforderungen werden in gesonderten Leistungspositionen vergütet.

3.9. Baumaße

Das Aufmass ist vom AN grundsätzlich eigenverantwortlich am Bau zu nehmen.
Fordert der AG, dass die Konstruktionen schon zu einem Zeitpunkt zur Montage bereitstehen müssen, der ein vorheriges Aufmass unmöglich macht, so sind unter Berücksichtigung der Bautoleranzen nach DIN die Fertigungsmaße mit dem AG zu vereinbaren.

3.10. Ausführung

Es dürfen nur Wärmedämm-Verbundsysteme mit einer allgemeinen bauaufsichtl. Zulassung des Deutschen Instituts f. Bautechnik (DIBt) bzw. im WDV-System nur die vorgegebenen Komponenten des
gleichen Herstellers verarbeitet werden.
Ausführungshinweise der Techn. Merkblätter des Herstellers sind zwingend zu beachten. Es gelten die jeweils aktuellen Produktunterlagen, insbesondere sind die Angaben für Befestigung  und Anschlüsse zu beachten, darüber hinaus gelten die speziellen Vorgaben  der Architekten und der Bauüberwachung.

Der Einsatz der Wärmedämm-Verbundsysteme erfolgt als komplettes System und ist aus schließlich mit den vom System-Hersteller vorgesehenen und in der Zulassung aufgeführten Systemkomponenten auszuführen. Das Anbringen des Wärmedämm-Verbundsystems ist nach den Verarbeitungsrichtlinien des System-Herstellers vorzunehmen.

Die Fassadenoberflächen müssen ein gleichmäßiges, stoßfreies und fleckenloses  Aussehen ohne Ausscheidungen haben. Ebenso dürfen die Standebenen des Gerüstes in keiner Weise nachträglich ablesbar sein.

  Vor Beginn der Arbeiten ist der Untergrund auf seine Eignung hin zu überprüfen. Etwaige Bedenken sind unverzüglich geltend zu machen.

  Bei Übergängen von verschiedenartigen Baustoffen, bei nachträglich eingebundenen Bauteilen sowie bei nachgemauerten Schlitzen ist die fachgerechte Ausführung besonders zu überprüfen.

Der AN haftet für die ebenmäßige und unbedingte Rissefreiheit seiner Spachtelausführung, geplante Fugen sind nach Angabe einzuschneiden, Fugenbleche materialgerecht einzuputzen.

Freie Ecken sind mit Kantenschutz zu versehen, mit runden Kopf, Rundungsradius R= mind. 3 mm
Eine Zwischenlagerung auf der Baustelle muss vom AN mit Zustimmung des AG selbst koordiniert werden.

3.11. Wartung und Pflege

Vom AN sind alle von ihm gelieferten Produkte, die zur Sicherstellung einer dauerhaften Funktionstüchtigkeit und Lebensdauer einer regelmäßigen Wartung bedürfen, Benutzerinformationen für den AG zu erstellen, die aus Produktinformation, Bedienungsanleitung und Wartungsanleitung bestehen müssen. Insbesondere müssen die Benutzerinformationen Angaben zu folgenden Themen beinhalten:

- Produktinformationen
- Bedienungsanleitung (Angaben zu bestimmungsgemäßer Verwendung und Fehlgebrauch)
- Wartungsanleitung
- Reinigung und Pflege
- Instandhaltung

Die Benutzerinformationen sind dem AG in schriftlicher und digitaler Form nach Abschluss der vertraglichen Leistungen zu übergeben.

3.12. Blitzschutz

Vor Ausführung der Arbeiten ist eine Abstimmung mit der beauftragten Blitzschutzfirma bezüglich Blitzschutzverbindungen sowie der Art und Anzahl der Anschlusspunkte an den Übergabestellen durch den AN herbeizuführen.

## 4. Angebotsunterlagen und Angebotspläne AG
Angebotsunterlagen und Angebotspläne

Übersicht der Anlagen zum Leistungsverzeichnis

A 1 Straßenkarte  A4, unmaßstäblich (2 Seiten)
A 2 Luftbilder  A4, unmaßstäblich (2 Seiten)
A 3 entfällt
A 4 Freiflächengestaltungsplan (Baugenehmigung)A3, unmaßstäblich
A 5 Baumbestandsplan und Schutzbereiche (Baugenehmigung)A3, unmaßstäblich
A 6 BZP Terminrahmenplan V1.13  A3, unmaßstäblich (2 Seiten)
A 7 Ansichten Neubau Ost-West und BestandsgebäudeA3, unmaßstäblich (2 Seiten)
A 8 Grundrisse Neubau UG bis 2.OGA0, M1:100 (4 Pläne)
A 9 Grundrisse Villa E Umbauplanung UG bis 1.OGA1, M1:50 (3 Pläne)
A 10 Schnitte A, B, H, K Neubau A+BA1, M1:50 (4 Pläne)
A 11 Schnitte A und C Villa E  A1, M1:50 (2 Pläne)
A 12 Ansichten Neubau  A0, A3, M1:50 (5 Pläne)
A 13 Ansichten SW/SO und NO/NW Villa EA1, M1:50 (2 Pläne)
A 14 Übersichten WDVS Neubau  A0, M1:100 (5 Pläne)
A 15 Details  A3, M1:10 oder M1:5 (61 Pläne)

Übersicht der Anlagen zum Leitungsverzeichnis

LV mit Deckblatt, Vorbemerkungen und Leistungspositionen als GAEB-Datei

## FEL_G24 Fassadendämm- und Putzarbeiten
Datum: 09.04.2026

### 24 Fassadendämm- und Putzarbeiten

#### 24.1 Baustelleneinrichtung, Stundenlohnarbeiten

##### 24.1.1 Baustelleneinrichtung

**24.1.1.1 Baustelleneinrichtung**
Baustelle für die eigenen Leistungen aufbauen, über die gesamte Bauzeit vorhalten sowie Beräumung der Baustelle inkl. Wiederherstellung des Geländes.

Bauseits werden neben dem Fassadengerüst mit Schutzeinrichtungen vom AN Rohbau gemäß beiliegendem BE-Plan folgende Einrichtungen vorgehalten:

- BE-Zufahrt mit behördlicher Genehmigung
- Einfriedung mit Bauzäunen und -tore
- Errichtung Sanitärcontainer zur Mitbenutzung
- Errichtung Baustrom- und Bauwasserverteilung zur Mitbenutzung

Eine temporäre Lagerung der Baustoffe auf dem Baufeld bzw. im Neubau selbst sowie ein Standort für Zwischenlager Fenster oder Bauteile PRF sind immer mit dem AG / der Bauleitung abzustimmen.

In den Pauschalpreis einzurechnende Leistungen sind:
- Herrichten und Beseitigen erforderlicher Lager- und Arbeitsplätze
- Herrichten und Beseitigen Versorgungsleitungen zur Verwendungsstelle
- zusätzliche Hebezeuge inkl. Einsatzzeiten
- Absperrungen von Gefahrzonen
- Baubeleuchtungen für eigene Arbeiten bei Dunkelheit
- Schutzmaßnahmen gemäß UVV, ASR, AStV, Vorgaben SiGeKo
- Schutzmaßnahmen gegen Witterungseinflüsse wie Nässe, Frost, Schnee etc.
- Kontrolle aller eigenen Sicherungsmaßnahmen

Die Anmietung weiterer öffentlicher bzw. privater Flächen für die Durchführung eigener Leistungen sind vom AN direkt mit den zuständigen Eigentümern, der zuständigen Stelle oder Behörden abzustimmen, zu vereinbaren und abzuwickeln.

Grundvorhaltung 4 Wochen
Menge: 1,000 psch

**24.1.1.2 Zusätzliche Vorhaltung Baustelleneinrichtung**
Vorhalten und Betreiben der vorbeschriebenen Baustelleneinrichtung über die Grundvorhaltung von 4 Wochen hinaus.
Menge: 8,000 stwo

##### 24.1.2 Stundenlohnarbeiten

*Hinweis: Stundenlohnarbeiten*
Stundenlohnarbeiten

Ergänzend zu Paragraph 15 VOB/B wird vereinbart:
Nachfolgende Stundenlohnarbeiten werden nur nach Erteilung besonderer schriftlicher Aufträge ausgeführt und vergütet. Die Abrechnung erfolgt nach Verrechnungssätzen gegen Nachweis der tatsächlichen geleisteten Stunden und des Materialverbrauches.

Die Stundenverrechnungssätze enthalten:
- den tatsächlichen Lohn
- die Zuschläge für
- Gemeinkosten
- Sozialkassenbeiträge
- Winterbauumlage sowie
- Lohn- bzw. Gehaltsnebenkosten

Nicht enthalten sind:
- die Zuschläge für
- Überstunden
- Nacht-, Sonntags- und Feiertagsarbeit

Für Stundenlohnarbeiten und Materiallieferungen gegen Nachweis sind Wege und Transportkosten mit einzukalkulieren.

**24.1.2.3 Vorarbeiter**
Stundenlohnarbeiten Vorarbeiter für zusätzlich geforderte Arbeiten
Menge: 20,000 h

**24.1.2.4 Facharbeiter**
Stundenlohnarbeiten Facharbeiter für zusätzlich geforderte Arbeiten
Menge: 50,000 h

**24.1.2.5 Helfer**
Stundenlohnarbeiten Helfer für zusätzlich geforderte Arbeiten
Menge: 50,000 h

#### 24.2 Fassadendämm- und Putzarbeiten Bauteil A Kindergarten

##### 24.2.1 Fassadendämm- und Putzarbeiten

*Hinweis: WDVS*
WDVS

Fassadenflächen:
Leitfabrikat:  System KEIM Klassik Plus MW
bestehend aus: KEIM Pulverkleber-90
  Dämmplatte COVERROCK X-2
  KEIM Armierungsmasse-100
  KEIM Glasfaser-Gittermatte 6x6
  KEIM Brillantputz
  KEIM Soldalit-ME Fassadenfarbe

angeb. Fabrikat: '.............................'

Sockelbereich: alle Flächen von Sockelhöhe (mind. 30 cm über GOK) bis Bodeneinstand (mind. 30cm unter GOK ) sowie alle Fassadenflächen in Betonlichtschächten bis ca. 2,00m unter GOK

Leitfabrikat:  System KEIM Klassik Plus
bestehend aus: KEIM Pulverkleber-90
  KEIM Perimeter -Dämmplatte SA
  KEIM Armierungsmasse-100
  KEIM Glasfaser-Gittermatte 6x6
  KEIM Brillantputz
  Feuchteschutz KEIM Indulastic-P
  KEIM Soldalit-ME Fassadenfarbe

angeb. Fabrikat: '.............................'

*Hinweis: Wärmedämmung*

**24.2.1.1 Untergrund prüfen u. reinigen**
Untergrund prüfen, ob dieser schmutz-, staub-, öl- und fettfrei, eben, trocken und tragfähig bzw. klebegeeignet ist.

Verunreinigungen und  lose anhaftende Substanzen vollflächig durch geeignete Maßnahmen, unter Beachtung der
Bestimmungen des Umweltschutzes, fachgerecht entfernen
einschl. aller erforderlicher Nebenarbeiten und Schutzmaßnahmen, sowie Entsorgung
Verfahren: mechanisch (z.B. Abbürsten)
Menge: 240,000 m2
DIN276 2008: 335

**24.2.1.2 Grundierung der Fassadenflächen**
*** Bedarfsposition mit GB
Saugende, mehlende oder absandende Untergründe im trockenen Zustand mit  systemgeeigneter Grundierung, wasserverdünnbar,  nach Werksvorschrift grundieren.

Dichte: ca. 1,0-1,1 g / cm³
Verbrauch: 200-400 ml/m²

Leitfabrikat: KEIM Indulaqua

angeb. Fabrikat: '.............................'

Fehlt ein Eintrag, kommt das ausgeschriebene Erzeugnis zum Einsatz. Gleichwertige Produkte sind zugelassen. Der Nachweis der Gleichwertigkeit ist zu erbringen.
Menge: 20,000 m2
DIN276 2008: 335

**24.2.1.3 Ausgleichputz anbringen**
*** Bedarfsposition mit GB
Unebenheiten im Mauerwerk bzw. mineralischen Untergründen
bei Toleranzen mehr als 10 mm gemäß DIN 18 202
durch fachgerechtes Aufbringen einer Ausgleichputzschicht, nach Bedarf mit Haftvorspritz, egalisieren.
Unebenheiten bis 10 mm sind mit der Kleberschicht auszugleichen.

Schichtdicke Ausgleichsputz bis 20 mm

Leitfabrikat: KEIM Porosan-Ausgleichsputzes-NP

angeb. Fabrikat: '.............................'

Fehlt ein Eintrag, kommt das ausgeschriebene Erzeugnis zum Einsatz. Gleichwertige Produkte sind zugelassen. Der Nachweis der Gleichwertigkeit ist zu erbringen.
Menge: 20,000 m2
DIN276 2008: 335

**24.2.1.4 Dämmplatten mineralisch, nicht brennbar 140 mm, 0,035 W/mK**
Fluchtrechtes und planebenes Anbringen einer
Wärmedämmschicht aus Steinwolle-Dämmplatten
Bemessungswert der Wärmeleitfähigkeit 0,035 W/mK,
nichtbrennbar, A1 nach DIN EN 13501-1,
Abmessung 800/625 mm.
Verkleben im Verband im Wulst-Punkt-Verfahren auf den vorbereiteten Untergrund mit systemzugehörigem Plattenkleber, Verklebung der Plattenoberflächen mind. 40 %
Dämmschichtstärke: 140 mm

Leitfabrikat:  KEIM Pulverkleber-90
  Dämmplatte COVERROCK X-2

angeb. Fabrikat: '.............................'

Fehlt ein Eintrag, kommt das ausgeschriebene Erzeugnis zum Einsatz. Gleichwertige Produkte sind zugelassen. Der Nachweis der Gleichwertigkeit ist zu erbringen.
Menge: 190,000 m2
DIN276 2008: 335

**24.2.1.5 Dämmplatten mineralisch, nicht brennbar 120 mm, 0,035 W/mK, Faschen b ca. 30-35 cm**
Dämmschichtstärke: 120 mm

Zur Ausbildung von Faschen, als Rahmen um Fensteröffnung, Faschenbreite ca. 30-35 cm
s. Detail D230, D231, D232
Menge: 10,000 m
DIN276 2008: 335

**24.2.1.6 Dämmplatten mineralisch Untersicht, nicht brennbar 140 mm, 0,035 W/mK**
Dämmschichtstärke: 140 mm

Horizontal an Deckenuntersichten der Erker einbauen
s. Detail D161, D162, D165
Menge: 10,000 m2
DIN276 2008: 335

**24.2.1.7 Statisch relevante Verdübelung inkl. Dübelteller**
Statisch relevante Verdübelung der
Dämmplatten mit bauaufsichtlich
zugelassenen Tellerdübeln entsprechend den
Verarbeitungsrichtlinien. Anzahl der Dübel nach DIN EN
1991-1-4/NA.

Als Kalkulationsgrundlage können 6 Dübel/m² angenommen
werden.

Leitfabrikat:  KEIM Ejotherm S1
  KEIM Ejot Dübelteller VT 90

angeb. Fabrikat: '.............................'

Fehlt ein Eintrag, kommt das ausgeschriebene Erzeugnis zum Einsatz. Gleichwertige Produkte sind zugelassen. Der Nachweis der Gleichwertigkeit ist zu erbringen.
Menge: 210,000 m2
DIN276 2008: 335

**24.2.1.8 Sockeldämmplatten EPS 140 mm, 0,035 W/mK**
*** Bezugsbeschreibung
Fluchtrechtes und planebenes Anbringen einer
Wärmedämmschicht aus EPS-Hartschaum mit Waffelstruktur
Bemessungswert der Wärmeleitfähigkeit 0,035 W/mK,
schwer entflammbar B1 nach DIN 4102,
Abmessung 1000 x 500 mm.
Verkleben im Verband im Wulst-Punkt-Verfahren auf den vorbereiteten Untergrund mit systemzugehörigem Plattenkleber, Verklebung der Plattenoberflächen mind. 40 %
Dämmschichtstärke: 140 mm

Leitfabrikat:  KEIM Pulverkleber-90
  KEIM Perimeter -Dämmplatte SA

angeb. Fabrikat: '.............................'

Fehlt ein Eintrag, kommt das ausgeschriebene Erzeugnis zum Einsatz. Gleichwertige Produkte sind zugelassen. Der Nachweis der Gleichwertigkeit ist zu erbringen.
Menge: 8,000 m2
DIN276 2008: 335

**24.2.1.9 Sockeldämmplatten EPS 120 mm, 0,035 W/mK**
*** wie Position 24.2.1.8
Dämmschichtstärke: 120 mm
Menge: 32,000 m2
DIN276 2008: 335

**24.2.1.10 Zulage abgeschrägte Kante Sockeldämmplatten**
Zulage für die Ausbildung des unteren Abschlusses der Sockeldämmplatten mit 45°-abgeschrägter Kante gem. DIN 18533 und Herstellerangaben
s. Detail D001
Menge: 42,000 m
DIN276 2008: 335

**24.2.1.11 Ergänzung Sockeldämmplatten 140 mm, 0,035 W/mK**
*** Bezugsbeschreibung
Fluchtrechtes und planebenes Anbringen einer
Wärmedämmschicht aus EPS-Hartschaum
Bemessungswert der Wärmeleitfähigkeit 0,035 W/mK,
schwer entflammbar B1 nach DIN 4102,
Abmessung 1000 x 500 mm.
Verkleben im Verband im Wulst-Punkt-Verfahren auf der bestehneden Sockelabdichtung mit Plattenkleber, Verklebung der Plattenoberflächen mind. 40 %
Dämmschichtstärke: 140 mm

Obere Kante 45° abgeschrägt

Untere Kante passgenau an der vorhandenen Perimeterdämmung anarbeiten: Die Leistung beinhaltet das Entfernen des Drainvlieses, das Nachschneiden, Begradigen, Freilegen und evt. Ergänzen der Stoßkante

Einsatz: Sockelbereich Höhe ca. 50 cm zwischen vorh. Perimeterdämmung und WDVS Sockel
s. Detail D001

Einschließlich der notwendigen Verdübelung der Dämmplatten nach Herstellervorschrift mit bauaufsichtlich zugelassenen Dübeln, Größe und Anzahl der Dübel nach Herstellervorshrift.

Leitfabrikat:  KEIM Pulverkleber-90
  KEIM Perimeter -Dämmplatte

angeb. Fabrikat: '.............................'

Fehlt ein Eintrag, kommt das ausgeschriebene Erzeugnis zum Einsatz. Gleichwertige Produkte sind zugelassen. Der Nachweis der Gleichwertigkeit ist zu erbringen.
Menge: 8,000 m
DIN276 2008: 335

**24.2.1.12 Ergänzung Sockeldämmplatten 120 mm, 0,035 W/mK**
*** wie Position 24.2.1.11
Dämmschichtstärke: 120 mm

Obere Kante 45° abgeschrägt
Menge: 35,000 m
DIN276 2008: 335

**24.2.1.13 Armierung WDVS mit Armierungsmasse und Glasfaser-Gewebe**
*** Bezugsbeschreibung
Vollflächiges Auftragen einer systemzugehörigen mineralischen Armierungsmasse, wasserdampfdurchlässig und haftfest,
Einlegen eines systemzugehörigen Armierungsgewebes in die offene Armierungsmasse, Gewebe jeweils 10 cm überlappen,
planspachteln.

Flächengewicht Armierungsgewebe mind. 160 g/m²
Schichtdicke der Armierung ca. 10 mm

Leitfabrikat:  KEIM Armierungsmasse-100
  KEIM Glasfaser-Gittermatte 6x6

angeb. Fabrikat: '.............................'

Fehlt ein Eintrag, kommt das ausgeschriebene Erzeugnis zum Einsatz. Gleichwertige Produkte sind zugelassen. Der Nachweis der Gleichwertigkeit ist zu erbringen.
Menge: 240,000 m2
DIN276 2008: 335

**24.2.1.14 Armierung WDVS Leibungen**
*** wie Position 24.2.1.13
Ausführung in Fenster- und Türleibungen

Leibungstiefe bis ca. 25 cm
Menge: 15,000 m
DIN276 2008: 335

**24.2.1.15 Zulage für Verstärkung der Armierung WDVS mit Panzergittermatte**
*** Bezugsbeschreibung
Zulage zu den Vorpositionen für Verstärkung der  Armierungsschicht durch das vollflächige Einbetten einer zusätzichen Gewebeschicht aus  Panzergittermatte
Einsatz in gefärdeten Bereichen z. B. an Spiellätzen, Terrassen und EG-Flächen in einer Höhe jeweils bis ca. 2 m ü. FFB

Flächengewicht Panzergittermatte mind. 370 g/m²

Leitfabrikat:  KEIM Panzergittermatte

angeb. Fabrikat: '.............................'

Fehlt ein Eintrag, kommt das ausgeschriebene Erzeugnis zum Einsatz. Gleichwertige Produkte sind zugelassen. Der Nachweis der Gleichwertigkeit ist zu erbringen.
Menge: 55,000 m2
DIN276 2008: 335

**24.2.1.16 Zulage für Verstärkte Armierung WDVS mit Panzergittermatte Leibungen**
*** wie Position 24.2.1.15
Ausführung in Fenster- und Türleibungen

Leibungstiefe bis ca. 25 cm
Menge: 15,000 m
DIN276 2008: 335

**24.2.1.17 Diagonalarmierung WDVS an Ecken von Öffnungen**
Diagonalarmierung 6 x 6 in den Eckbereichen von
Maueröffnungen (Fenster, Türen oder sonstigen
Flächeneinschnitten) fachgerecht in die Armierungsmasse einbetten und planspachteln.

Leitfabrikat:  KEIM Diagonalarmierung 6 x 6

angeb. Fabrikat: '.............................'

Fehlt ein Eintrag, kommt das ausgeschriebene Erzeugnis zum Einsatz. Gleichwertige Produkte sind zugelassen. Der Nachweis der Gleichwertigkeit ist zu erbringen.
Menge: 4,000 St

*Hinweis: Grundputz auf Mauerwerk*

**24.2.1.18 Untergrund prüfen u. reinigen**
Untergrund prüfen, ob dieser schmutz-, staub-, öl- und fettfrei, eben, trocken und tragfähig ist.

Verunreinigungen und  lose  anhaftende Substanzen vollflächig durch geeignete Maßnahmen, unter Beachtung der
Bestimmungen des Umweltschutzes, fachgerecht entfernen
einschl. aller erforderlicher Nebenarbeiten und Schutzmaßnahmen, sowie Entsorgung
Verfahren: mechanisch (z.B. Abbürsten)
Menge: 440,000 m2
DIN276 2008: 335

**24.2.1.19 Putzhaftbrücke für Außenputz**
*** Bedarfsposition mit GB
Putzhaftbrücke für Außenputz
auf ungeeigneten Wand- und Deckenuntergründen
wie z. B. glatten oder wenig saugenden Flächen
wie Beton und Dämmplatten der Außenstützen etc.

Die Putzhaftbrücke ist mit der Zahntraufel
horizontal zu verziehen.

Leitfabrikat:  KEIM Putzgrund

angeb. Fabrikat: '.............................'

Fehlt ein Eintrag, kommt das ausgeschriebene Erzeugnis zum Einsatz. Gleichwertige Produkte sind zugelassen. Der Nachweis der Gleichwertigkeit ist zu erbringen.
Menge: 20,000 m2
DIN276 2008: 335

**24.2.1.20 Grundputz, Putzdicke ca. 15 mm**
*** Bezugsbeschreibung
Mineralischer Grundputz als Grundputz auf vorbereitete
Wandflächen in zwei Lagen ("feucht-in-feucht“ im
Abstand 1 - 2 Stunden) aufziehen.

Produkteigenschaften:
Kalkzement-Leichtputz Typ I LW
Mörtelgruppe: P II nach DIN 18550
Druckfestigkeit: CS II nach DIN EN 998-1
Wasseraufnahme: W2 nach DIN EN 998-1
Brandverhalten: Nicht brennbar (A1)
Körnung: 0 - 1,3 mm
Putzdicke: ca. 15 mm

Leitfabrikat: KEIM Porosil-Leichtputz

angeb. Fabrikat: '.............................'

Fehlt ein Eintrag, kommt das ausgeschriebene Erzeugnis zum Einsatz. Gleichwertige Produkte sind zugelassen. Der Nachweis der Gleichwertigkeit ist zu erbringen.
Menge: 440,000 m2
DIN276 2008: 335

**24.2.1.21 Grundputz, Leibungen**
*** wie Position 24.2.1.20
Ausführung in Fenster- und Türleibungen

Leibungstiefe bis ca. 25 cm
Menge: 155,000 m
DIN276 2008: 335

**24.2.1.22 Mehrputzdicke Grundputz je 5 mm Putzdicke**
*** Bedarfsposition mit GB
Mehrpreis Mehrputzdicke Grundputz je 5 mm Putzdicke.
Menge: 30,000 m2
DIN276 2008: 335

**24.2.1.23 Vorarmierung der Stoßstellen bei verschiedenen Untergründen, b=50 cm**
Stoßstellen zwischen den verschiedenen Untergründen
zusätzlich mit Kalkzementputz und einem 50 cm breiten
Streifen Glasfaser-Gittergewebe 4 x 4 armieren.

Putztyp: Kalkzementbasis GP
Mörtelgruppe: P II nach DIN 18550
Druckfestigkeit: CS III nach DIN EN 998-1
Wasseraufnahme: W2 nach DIN EN 998-1
Brandverhalten: Nicht brennbar (A1)
Putzdicke: 4-5 mm

Leitfabrikat:  KEIM Armierungsmasse-100
  KEIM Glasfaser-Gittermatte 4x4

angeb. Fabrikat: '.............................'

Fehlt ein Eintrag, kommt das ausgeschriebene Erzeugnis zum Einsatz. Gleichwertige Produkte sind zugelassen. Der Nachweis der Gleichwertigkeit ist zu erbringen.
Menge: 180,000 m
DIN276 2008: 335

**24.2.1.24 Armierung mit Armierungsmasse und Glasfaser-Gewebe**
*** Bezugsbeschreibung
Vollflächiges Auftragen einer systemzugehörigen mineralischen Armierungsmasse, wasserdampfdurchlässig und haftfest,
Einlegen eines systemzugehörigen Armierungsgewebes in die offene Armierungsmasse, Gewebe jeweils 10 cm überlappen,
planspachteln.

Flächengewicht Armierungsgewebe mind. 160 g/m²
Schichtdicke der Armierung ca. 5-6 mm

Leitfabrikat:  KEIM Armierungsmasse-100
  KEIM Glasfaser-Gittermatte 6x6

angeb. Fabrikat: '.............................'

Fehlt ein Eintrag, kommt das ausgeschriebene Erzeugnis zum Einsatz. Gleichwertige Produkte sind zugelassen. Der Nachweis der Gleichwertigkeit ist zu erbringen.
Menge: 440,000 m2
DIN276 2008: 335

**24.2.1.25 Armierung Leibungen**
*** wie Position 24.2.1.24
Ausführung in Fenster- und Türleibungen

Leibungstiefe bis ca. 25 cm
Menge: 155,000 m
DIN276 2008: 335

**24.2.1.26 Zulage für Verstärkung der Armierung mit Panzergittermatte**
*** Bezugsbeschreibung
Zulage zu den Vorpositionen für Verstärkung der  Armierungsschicht durch das vollflächige Einbetten einer zusätzichen Gewebeschicht aus  Panzergittermatte
Einsatz in gefärdeten Bereichen z. B. an Spiellätzen, Terrassen und EG-Flächen in einer Höhe jeweils bis ca. 2 m ü. FFB

Flächengewicht Panzergittermatte mind. 370 g/m²

Leitfabrikat:  KEIM Panzergittermatte

angeb. Fabrikat: '.............................'

Fehlt ein Eintrag, kommt das ausgeschriebene Erzeugnis zum Einsatz. Gleichwertige Produkte sind zugelassen. Der Nachweis der Gleichwertigkeit ist zu erbringen.
Menge: 35,000 m2
DIN276 2008: 335

**24.2.1.27 Zulage für Verstärkte Armierung mit Panzergittermatte Leibungen**
*** wie Position 24.2.1.26
Ausführung in Fenster- und Türleibungen

Leibungstiefe bis ca. 25 cm
Menge: 15,000 m
DIN276 2008: 335

**24.2.1.28 Diagonalarmierung an Ecken und Öffnungen**
Diagonalarmierung 6 x 6 in den Eckbereichen von
Maueröffnungen (Fenster, Türen oder sonstigen
Flächeneinschnitten) fachgerecht in die Armierungsmasse einbetten und planspachteln.

Leitfabrikat:  KEIM Diagonalarmierung 6 x 6

angeb. Fabrikat: '.............................'

Fehlt ein Eintrag, kommt das ausgeschriebene Erzeugnis zum Einsatz. Gleichwertige Produkte sind zugelassen. Der Nachweis der Gleichwertigkeit ist zu erbringen.
Menge: 128,000 St

*Hinweis: Deckputz WDVS + Mauerwerk*

**24.2.1.29 Deckputz mineralisch, Körnung 3 mm**
Aufziehen eines Strurturputzes als mineralischer Dünnschicht-Leichtputz, hoch wasserabweisender und wasserdampfdurchlässiger Oberputz für außen auf die vorbereitete Fläche.

Produkteigenschaften:
Putztyp: Edelputz CR
Druckfestigkeit: CS II nach DIN EN 998-1
Wasseraufnahme: W2 nach DIN EN 998-1
Brandverhalten: Nicht brennbar (A1)
Putzstruktur: Kratzputz
Körnung3 mm
Farbton weiß
Mindestdicke Putzsystem ca. 2-3 mm

Leitfabrikat:  KEIM Brillantputz

angeb. Fabrikat: '.............................'

Fehlt ein Eintrag, kommt das ausgeschriebene Erzeugnis zum Einsatz. Gleichwertige Produkte sind zugelassen. Der Nachweis der Gleichwertigkeit ist zu erbringen.
Menge: 675,000 m2
DIN276 2008: 335

**24.2.1.30 Deckputz mineralisch Leibungen, Körnung 3 mm**
Ausführung in Fenster- und Türleibungen

Leibungstiefe bis ca. 25 cm
Menge: 170,000 m
DIN276 2008: 335

**24.2.1.31 Mehr-/Minderpreis Deckputz Körnung 2 mm**
*** Bedarfsposition mit GB
*** Bezugsbeschreibung
Mehr-/Minderpreis für die Ausführung des Deckputzes mit  Körnung 2 mm
Menge: 350,000 m2
DIN276 2008: 335

**24.2.1.32 Mehr-/Minderpreis Deckputz Körnung 2 mm Leibungen**
*** Bedarfsposition mit GB
*** wie Position 24.2.1.31
Ausführung in Fenster- und Türleibungen

Leibungstiefe bis ca. 25 cm
Menge: 70,000 m
DIN276 2008: 335

**24.2.1.33 Zulage für erhöhte Anforderungen an die Ebenheit**
*** Bedarfsposition mit GB
Zulage zu den Vorpositionen für die Ausführunf mit erhöhten Anforderungen an die Ebenheit gemäß
DIN 18202 Tabelle 3 Zeile 7.
Menge: 350,000 m2
DIN276 2008: 335

**24.2.1.34 Zulage für erhöhte Anforderungen an die Ebenheit Leibungen**
*** Bedarfsposition mit GB
*** wie Position 24.4.1.20
Ausführung in Fenster- und Türleibungen

Leibungstiefe bis ca. 25 cm
Menge: 70,000 m
DIN276 2008: 335

**24.2.1.35 Kellenschnitt an angrenzenden Bauteilen anbringen**
*** Bedarfsposition mit GB
Kellenschnitt an angrenzenden Bauteilen anbringen

Während der Abbindephase der einzelnen Putzlagen ist
ein deutlicher, gefacheumlaufender Kellenschnitt an den
angrenzenden Bauteilen anzubringen.
Menge: 30,000 m
DIN276 2008: 335

*Hinweis: Anstrich*

**24.2.1.36 Feuchteschutzanstrich**
*** Bezugsbeschreibung
Aufbringen eines systemzugeh. Feuchteschutzanstrichs
auf den Sockel-und Untererdbereichen gem. Herstellervorgaben bis ca. 5 cm über die spätere
Geländeoberkante aus einer mineralischen 2k-Dispersiondichtschlämme
alkalibeständig, frostbeständig, druckwasserbeständig
Dichte: ca. 1,1 g/cm³ - 1,3 g/cm³
Verbrauch: ca. 1,0 kg/m²

Einsatz: Sockelbereich ca. 50 cm u. GOK bis mind. 5 cm ü. GOK, Dichtschlämme mind. 10 cm auf die bestehende Sockelabdichtung aufbringen!

Leitfabrikat:  KEIM Indulastic-P

angeb. Fabrikat: '.............................'

Fehlt ein Eintrag, kommt das ausgeschriebene Erzeugnis zum Einsatz. Gleichwertige Produkte sind zugelassen. Der Nachweis der Gleichwertigkeit ist zu erbringen.
Menge: 60,000 m2
DIN276 2008: 335

**24.2.1.37 Feuchteschutzanstrich Leibungen**
*** wie Position 24.2.1.36
Ausführung in Fenster- und Türleibungen

Leibungstiefe bis ca. 25 cm
Menge: 8,000 m
DIN276 2008: 335

**24.2.1.38 Deckender Anstrich mit Silikatfarbe**
*** Bezugsbeschreibung
Gleichmäßiges Auftragen einer systemzugehörigen, extrem
wasserdampfdurchlässigen Silikat-Fassadenfarbe,
matt, als volldeckende Fassadenfarbe
durch Streichen oder Rollen
Zweimaliger Anstrich nach Werksvorschrift.
Farbton weiß oder hell getönt Preisgruppe 1:
vorauss. Farbton Keim Historisch 50019,
Keim Historisch 50020

Leitfabrikat:  KEIM Soldalit-ME Fassadenfarbe

angeb. Fabrikat: '.............................'

Fehlt ein Eintrag, kommt das ausgeschriebene Erzeugnis zum Einsatz. Gleichwertige Produkte sind zugelassen. Der Nachweis der Gleichwertigkeit ist zu erbringen.
Menge: 675,000 m2
DIN276 2008: 335

**24.2.1.39 Deckender Anstrich mit Silikatfarbe Leibungen**
*** wie Position 24.2.1.38
Ausführung in Fenster- und Türleibungen

Leibungstiefe bis ca. 25 cm
Menge: 170,000 m
DIN276 2008: 335

**24.2.1.40 Zulage Anstrich für mittlere Farbtöne/m2**
*** Bedarfsposition mit GB
Zulage zu vorbeschriebenen Positionen für
Ausführung in mittleren Farbtönen:
vorauss. Farbton Keim Exklusiv 9546

Angabe von Mehrpreis für Preisgruppe 2 pro m2
Menge: 10,000 m2
DIN276 2008: 335

**24.2.1.41 Zulage Anstrich für dunklere Farbtöne/m2**
Zulage zu vorbeschriebenen Positionen für
Ausführung in dunkleren Farbtönen:
vorauss. Farbton Keim Exklusiv 9049,
Keim Exklusiv 9164,
ähnl. Caparol  Lago 105,
ähnl. Caparol  Oase 135

Angabe von Mehrpreis für Preisgruppe 3 pro m2
Menge: 350,000 m2
DIN276 2008: 335

**24.2.1.42 Zulage Anstrich für mittleren Farbtöne Leibungen**
*** Bedarfsposition mit GB
Zulage zu vorbeschriebenen Positionen für
Ausführung in mittleren Farbtönen:
vorauss. Farbton Keim Exklusiv 9546

Angabe von Mehrpreis für Preisgruppe 2 pro m,
Ausführung in Fenster- und Türleibungen
Leibungstiefe bis ca. 25 cm
Menge: 5,000 m
DIN276 2008: 335

**24.2.1.43 Zulage Anstrich für dunklere Farbtöne Leibungen**
Zulage zu vorbeschriebenen Positionen für
Ausführung in dunkleren Farbtönen:
vorauss. Farbton Keim Exklusiv 9049,
Keim Exklusiv 9164,
ähnl. Caparol  Lago 105,
ähnl. Caparol  Oase 135

Angabe von Mehrpreis für Preisgruppe 3 pro m,
Ausführung in Fenster- und Türleibungen
Leibungstiefe bis ca. 25 cm
Menge: 130,000 m
DIN276 2008: 335

*Hinweis: Anschlüsse*

**24.2.1.44 Anschluss mit Anputzleiste**
Anputzleiste als Anschluss bei Fenster-, Tür-
und sonstigen Bauteilen liefern und absolut
lot- und fluchtrecht anbringen.

Ausbilden einer abdichtenden,
bewegungsfähigen Systemanschlussfuge mit
Anputzleiste, bestehend aus:
- Kunststoffleiste, selbstklebend
- integriertem, komprimiertem
  Fugendichtband
- Glasfasergewebestreifen (entsprechend
  der bauaufsichtl. System-Zulassung)
- Schutzfolienstreifen
(Putzanschlag mit Kellenschnittvorgabe)
Einbau nach Vorgaben des Herstellers.

Leitfabrikat:  KEIM Anputzleiste 3D-Universal 6x6

angeb. Fabrikat: '.............................'

Fehlt ein Eintrag, kommt das ausgeschriebene Erzeugnis zum Einsatz. Gleichwertige Produkte sind zugelassen. Der Nachweis der Gleichwertigkeit ist zu erbringen.
Menge: 125,000 m
DIN276 2008: 335

**24.2.1.45 Fugendichtband Fugenbreite: 2-6 mm**
Anschlüsse des WDVS sind mit systemzugehörigen Fugendichtbändern in der erforderlichen Dimensionierung fachgerecht mit Kellenschnitt auszuführen.
Fenster- und Türrahmen, Balkonuntersichten, Fensterbleche und Endkappen, Durchstoßpunkte an Halterungen und Geländern o. ä.

Fugenbreite: 2-6 mm

Leitfabrikat:  KEIM  Iso-Membra SX Typ 13/2 - 6

angeb. Fabrikat: '.............................'

Fehlt ein Eintrag, kommt das ausgeschriebene Erzeugnis zum Einsatz. Gleichwertige Produkte sind zugelassen. Der Nachweis der Gleichwertigkeit ist zu erbrin
Menge: 185,000 m
DIN276 2008: 335

**24.2.1.46 Fugendichtband Fugenbreite: 3-9 mm**
Anschlüsse des WDVS sind mit systemzugehörigen Fugendichtbändern in der erforderlichen Dimensionierung fachgerecht mit Kellenschnitt auszuführen.
Fenster- und Türrahmen, Balkonuntersichten, Fensterbleche und Endkappen, Durchstoßpunkte an Halterungen und Geländern o. ä.

Fugenbreite: 3-9 mm

Leitfabrikat:  KEIM  Iso-Membra SX Typ 13/3 - 9

angeb. Fabrikat: '.............................'

Fehlt ein Eintrag, kommt das ausgeschriebene Erzeugnis zum Einsatz. Gleichwertige Produkte sind zugelassen. Der Nachweis der Gleichwertigkeit ist zu erbrin
Menge: 150,000 m
DIN276 2008: 335

**24.2.1.47 Fugendichtband Fugenbreite: 5-12 mm**
Anschlüsse des WDVS sind mit systemzugehörigen Fugendichtbändern in der erforderlichen Dimensionierung fachgerecht mit Kellenschnitt auszuführen.
Fenster- und Türrahmen, Balkonuntersichten, Fensterbleche und Endkappen, Durchstoßpunkte an Halterungen und Geländern o. ä.

Fugenbreite: 5-12 mm

Leitfabrikat:  KEIM  Iso-Membra SX Typ 15/5 - 12

angeb. Fabrikat: '.............................'

Fehlt ein Eintrag, kommt das ausgeschriebene Erzeugnis zum Einsatz. Gleichwertige Produkte sind zugelassen. Der Nachweis der Gleichwertigkeit ist zu erbrin
Menge: 100,000 m
DIN276 2008: 335

**24.2.1.48 Putzabschlußprofil 10 mm**
Putzabschlussprofil aus hochwertigem Kunststoff
mit fixierter Gewebefahne fachgerecht nach
Werksvorschrift in Armierungsschicht einbetten.
Putzabschlussprofil 10 mm für 10 mm Putzauftrag

Leitfabrikat:  Keim Putzabschlussprofil 10 mm
  für 10 mm Putzauftrag

angeb. Fabrikat: '.............................'

Fehlt ein Eintrag, kommt das ausgeschriebene Erzeugnis zum Einsatz. Gleichwertige Produkte sind zugelassen. Der Nachweis der Gleichwertigkeit ist zu erbringen.
Menge: 20,000 m
DIN276 2008: 335

**24.2.1.49 Putzabschlußprofil 20 mm**
Putzabschlussprofil mit Gewebe fachgerecht nach
Werksvorschrift in Armierungsschicht einbetten.
Putzabschlussprofil 20 mm für 20 mm Putzauftrag

Leitfabrikat:  Keim Putzabschlussprofil 20 mm
  für 20 mm Putzauftrag

angeb. Fabrikat: '.............................'

Fehlt ein Eintrag, kommt das ausgeschriebene Erzeugnis zum Einsatz. Gleichwertige Produkte sind zugelassen. Der Nachweis der Gleichwertigkeit ist zu erbringen.
Menge: 180,000 m
DIN276 2008: 335

**24.2.1.50 Blechanschlussprofil**
Putzabschlussprofil mit Gewebe für die Montage auf Blechanschlüsse, z.B. Dachrandabschlüsse, für eine bewegliche, schlagregendichte Verbindung zwischen Putz/WDVS und Blech fachgerecht nach
Werksvorschrift in Armierungsschicht einbetten.

Leitfabrikat:  Keim Blechanschlussprofil W45

angeb. Fabrikat: '.............................'

Fehlt ein Eintrag, kommt das ausgeschriebene Erzeugnis zum Einsatz. Gleichwertige Produkte sind zugelassen. Der Nachweis der Gleichwertigkeit ist zu erbringen.
Menge: 15,000 m
DIN276 2008: 335

**24.2.1.51 Gleitlagerprofil**
*** Bedarfsposition mit GB
Zweiteiliges Kunststoffprofil mit integriertem Fugendichtband und roter Ausziehlasche zur Aktivierung des Dichtmechanismus in Armierungsschicht einbetten.
Zur Ausbildung horizontaler Gleitlager

Leitfabrikat:  Keim Gleitlagerprofil W58

angeb. Fabrikat: '.............................'

Fehlt ein Eintrag, kommt das ausgeschriebene Erzeugnis zum Einsatz. Gleichwertige Produkte sind zugelassen. Der Nachweis der Gleichwertigkeit ist zu erbringen.
Menge: 20,000 m
DIN276 2008: 335

**24.2.1.52 Dehnfugenprofil in der Fläche einbauen**
Ausführung von Bewegungsfugen in der Fläche mit
Dehnfugenprofil. Fachgerechter Einbau nach
Werksvorschrift.
Der Hohlraum hinter dem Dehnfugenprofil ist mit
Mineralwolle (Klasse A1 oder A2-s1, d0 nach DIN EN
13501-1) zu hinterfüllen.

Leitfabrikat:  Keim Dehnfugenprofil Typ E

angeb. Fabrikat: '.............................'

Fehlt ein Eintrag, kommt das ausgeschriebene Erzeugnis zum Einsatz. Gleichwertige Produkte sind zugelassen. Der Nachweis der Gleichwertigkeit ist zu erbringen.
Menge: 10,000 m
DIN276 2008: 335

**24.2.1.53 Dehnfugenprofil über Eck einbauen**
Ausführung von Bewegungsfugen über Ecke mit
Dehnfugenprofil. Fachgerechter Einbau nach
Werksvorschrift.
Der Hohlraum hinter dem Dehnfugenprofil ist mit
Mineralwolle (Klasse A1 oder A2-s1, d0 nach DIN EN
13501-1) zu hinterfüllen.

Leitfabrikat:  Keim Dehnfugenprofil Typ V

angeb. Fabrikat: '.............................'

Fehlt ein Eintrag, kommt das ausgeschriebene Erzeugnis zum Einsatz. Gleichwertige Produkte sind zugelassen. Der Nachweis der Gleichwertigkeit ist zu erbringen.
Menge: 10,000 m
DIN276 2008: 335

**24.2.1.54 Kantenschutz runder Kopf R= mind. 3 mm**
Lot- und fluchtrechtes Verlegen eines
Kantenprofiles mit rundem Kopf, R= mind. 3 mm
zur Ausbildung von Ecken und Kanten
Vollflächiges Einbetten in die systemzugehörige Armierungsmasse.

Leitfabrikat:  Protektor Kantenschutzprofil für den  Innen- und Außenputz
  Art.-Nr. 01043Z

angeb. Fabrikat: '.............................'

Fehlt ein Eintrag, kommt das ausgeschriebene Erzeugnis zum Einsatz. Gleichwertige Produkte sind zugelassen. Der Nachweis der Gleichwertigkeit ist zu erbringen.
Menge: 115,000 m
DIN276 2008: 335

**24.2.1.55 Gewebe-Eckwinkel**
Verlegen eines Eckwinkels im Bereich von Gebäudeecken,  Leibungen, Vor- und Rücksprüngen zur Erhöhung der Sicherheit der Armierungsschicht

Leitfabrikat:  KEIM Gewebe-Eckwinkel
  Spezial 6x6
angeb. Fabrikat: '.............................'

Fehlt ein Eintrag, kommt das ausgeschriebene Erzeugnis zum Einsatz. Gleichwertige Produkte sind zugelassen. Der Nachweis der Gleichwertigkeit ist zu erbringen.
Menge: 80,000 m
DIN276 2008: 335

**24.2.1.56 Rolleneckwinkel**
Verlegen eines Eckwinkels im Bereich von Gebäudeecken,  Leibungen, Vor- und Rücksprüngen zur Erhöhung der Sicherheit der Armierungsschicht

Leitfabrikat:  KEIM Gewebe-Rolleneckwinkel
  Spezial 6x6
angeb. Fabrikat: '.............................'

Fehlt ein Eintrag, kommt das ausgeschriebene Erzeugnis zum Einsatz. Gleichwertige Produkte sind zugelassen. Der Nachweis der Gleichwertigkeit ist zu erbringen.
Menge: 90,000 m
DIN276 2008: 335

**24.2.1.57 Abschlussprofil mit Tropfkante**
Putzabschluss im Sturzbereich von Öffnungen herstellen mittels eines Tropfkantenprofiles aus Kunststoff, mit Gewebe zur Ausbildung von Tropfkanten an gedämmten Untersichten

Leitfabrikat:  KEIM Tropfkantenprofil W40-2
angeb. Fabrikat: '.............................'

Fehlt ein Eintrag, kommt das ausgeschriebene Erzeugnis zum Einsatz. Gleichwertige Produkte sind zugelassen. Der Nachweis der Gleichwertigkeit ist zu erbringen.
Menge: 215,000 m
DIN276 2008: 335

**24.2.1.58 Anarbeiten an durchdringende Einbauteile**
Zulage zur Vorpositionen
für fachgerechtes, sorgfältiges, passgenaues, schlagregendichtes Anarbeiten an bauseitige, die Dämmebene durchdringende Einbauteile wie Geländerkonsolen, Stahlschwerter für Vordächer, Halterungen, Halterungen für Regenfallrohre, Wasser- und Elektroleitungen etc. einschl. dauerelastischer Verfugung
Menge: 40,000 St
DIN276 2008: 335

**24.2.1.59 Montageelement PU, d=90 mm**
*** Bedarfsposition mit GB
*** Bezugsbeschreibung
Montageelement PU, d=90 mm, Farbe Schwarz, als
Druckunterlage für hohe Drucklasten zur Befestigung der
Fremdmontage im Mauerwerk oder als Montageunterlage zur
wärmebrückenfreien Fremdmontage im Zylinder für leichte
Lasten montieren.
Das Montageelement mit systemzugehörigem
Pulverkleber in die vorbereitete Aussparung der
geklebten Dämmplatten einpassen und vollflächig
verkleben.

Dämmstoffdicke: 160 mm

Leitfabrikat:  KEIM Rondoline-PU D90
angeb. Fabrikat: '.............................'

Fehlt ein Eintrag, kommt das ausgeschriebene Erzeugnis zum Einsatz. Gleichwertige Produkte sind zugelassen. Der Nachweis der Gleichwertigkeit ist zu erbringen.
Menge: 15,000 St
DIN276 2008: 335

**24.2.1.60 Montageelement PU, d=125 mm**
*** Bedarfsposition mit GB
*** wie Position 24.2.1.59
Montageelement PU, d=125 mm
Dämmstoffdick 160 mm

Leitfabrikat:  KEIM Rondoline-PU D125
angeb. Fabrikat: '.............................'

Fehlt ein Eintrag, kommt das ausgeschriebene Erzeugnis zum Einsatz. Gleichwertige Produkte sind zugelassen. Der Nachweis der Gleichwertigkeit ist zu erbringen.
Menge: 15,000 St
DIN276 2008: 335

**24.2.1.61 Montageelement PU 198 x 198 mm**
*** Bedarfsposition mit GB
*** wie Position 24.2.1.59
Montageelement PU 198 x 198 mm
Dämmstoffdick 160 mm

Leitfabrikat:  KEIM Montageelement
  PU 198 x 198 mm
angeb. Fabrikat: '.............................'

Fehlt ein Eintrag, kommt das ausgeschriebene Erzeugnis zum Einsatz. Gleichwertige Produkte sind zugelassen. Der Nachweis der Gleichwertigkeit ist zu erbringen.
Menge: 10,000 St
DIN276 2008: 335

**24.2.1.62 Verschluss Gerüstankerlöcher WDVS**
In enger Abstimmung mit der Gerüstbaufirma sind
beim Abbau sämtliche Gerüstankerlöcher
ordnungsgemäß mit Dämmstoff und Putzmaterial
zu verschließen, sowie nahtlos farb- und strukturgleich auszugleichen, wobei die Regendichtheit
gewährleistet sein muß.
Menge: 25,000 St
DIN276 2008: 335

**24.2.1.63 Verschluss Gerüstankerlöcher Putz**
In enger Abstimmung mit der Gerüstbaufirma sind
beim Abbau sämtliche Gerüstankerlöcher
ordnungsgemäß mit Putzmaterial
zu verschließen, sowie nahtlos farb- und strukturgleich auszugleichen, wobei die Regendichtheit
gewährleistet sein muß.
Menge: 50,000 St
DIN276 2008: 335

**24.2.1.64 Beschnitt abgesetzter Flächen**
Beschnitt abgesetzter Flächen

Absetzen von Bauteilen/Flächen, z. B. Gesimse, Brüstungen, Schmuckelemente o. ä., unterschiedlicher Farben oder Putzstrukturen durch Abkleben, Kantenverlauf gerade
Menge: 200,000 m
DIN276 2008: 345

**24.2.1.65 Musterflächen**
Anfertigen großflächiger Putzmuster,
Größe jeweils ca. 1 m2
in verschiedenen Kornstärken bzw. Farbabstufungen sowie deren Beseitigung

nur nach Anweisung der Bauleitung
Menge: 2,000 St
DIN276 2008: 335

#### 24.3 Fassadendämm- und Putzarbeiten Bauteil B Schule

##### 24.3.1 Fassadendämm- und Putzarbeiten

*Hinweis: WDVS*
WDVS

Fassadenflächen:
Leitfabrikat:  System KEIM Klassik Plus MW
bestehend aus: KEIM Pulverkleber-90
  Dämmplatte COVERROCK X-2
  KEIM Armierungsmasse-100
  KEIM Glasfaser-Gittermatte 6x6
  KEIM Brillantputz
  KEIM Soldalit-ME Fassadenfarbe

angeb. Fabrikat: '.............................'

Sockelbereich: alle Flächen von Sockelhöhe (mind. 30 cm über GOK) bis Bodeneinstand (mind. 30cm unter GOK ) sowie alle Fassadenflächen in Betonlichtschächten bis ca. 2,00m unter GOK

Leitfabrikat:  System KEIM Klassik Plus
bestehend aus: KEIM Pulverkleber-90
  KEIM Perimeter -Dämmplatte SA
  KEIM Armierungsmasse-100
  KEIM Glasfaser-Gittermatte 6x6
  KEIM Brillantputz
  Feuchteschutz KEIM Indulastic-P
  KEIM Soldalit-ME Fassadenfarbe

angeb. Fabrikat: '.............................'

*Hinweis: Wärmedämmung*

**24.3.1.1 Untergrund prüfen u. reinigen**
Untergrund prüfen, ob dieser schmutz-, staub-, öl- und fettfrei, eben, trocken und tragfähig bzw. klebegeeignet ist.

Verunreinigungen und  lose  anhaftende Substanzen vollflächig durch geeignete Maßnahmen, unter Beachtung der
Bestimmungen des Umweltschutzes, fachgerecht entfernen
einschl. aller erforderlicher Nebenarbeiten und Schutzmaßnahmen, sowie Entsorgung
Verfahren: mechanisch (z.B. Abbürsten)
Menge: 545,000 m2
DIN276 2008: 335

**24.3.1.2 Grundierung der Fassadenflächen**
*** Bedarfsposition mit GB
Saugende, mehlende oder absandende Untergründe im trockenen Zustand mit  systemgeeigneter Grundierung, wasserverdünnbar,  nach Werksvorschrift grundieren.

Dichte: ca. 1,0-1,1 g / cm³
Verbrauch: 200-400 ml/m²

Leitfabrikat: KEIM Indulaqua

angeb. Fabrikat: '.............................'

Fehlt ein Eintrag, kommt das ausgeschriebene Erzeugnis zum Einsatz. Gleichwertige Produkte sind zugelassen. Der Nachweis der Gleichwertigkeit ist zu erbringen.
Menge: 50,000 m2
DIN276 2008: 335

**24.3.1.3 Ausgleichputz anbringen**
*** Bedarfsposition mit GB
Unebenheiten im Mauerwerk bzw. mineralischen Untergründen
bei Toleranzen mehr als 10 mm gemäß DIN 18 202
durch fachgerechtes Aufbringen einer Ausgleichputzschicht, nach Bedarf mit Haftvorspritz, egalisieren.
Unebenheiten bis 10 mm sind mit der Kleberschicht auszugleichen.

Schichtdicke Ausgleichsputz bis 20 mm

Leitfabrikat: KEIM Porosan-Ausgleichsputzes-NP

angeb. Fabrikat: '.............................'

Fehlt ein Eintrag, kommt das ausgeschriebene Erzeugnis zum Einsatz. Gleichwertige Produkte sind zugelassen. Der Nachweis der Gleichwertigkeit ist zu erbringen.
Menge: 50,000 m2
DIN276 2008: 335

**24.3.1.4 Dämmplatten mineralisch, nicht brennbar 140 mm, 0,035 W/mK**
Fluchtrechtes und planebenes Anbringen einer
Wärmedämmschicht aus Steinwolle-Dämmplatten
Bemessungswert der Wärmeleitfähigkeit 0,035 W/mK,
nichtbrennbar, A1 nach DIN EN 13501-1,
Abmessung 800/625 mm.
Verkleben im Verband im Wulst-Punkt-Verfahren auf den vorbereiteten Untergrund mit systemzugehörigem Plattenkleber, Verklebung der Plattenoberflächen mind. 40 %
Dämmschichtstärke: 140 mm

Leitfabrikat:  KEIM Pulverkleber-90
  Dämmplatte COVERROCK X-2

angeb. Fabrikat: '.............................'

Fehlt ein Eintrag, kommt das ausgeschriebene Erzeugnis zum Einsatz. Gleichwertige Produkte sind zugelassen. Der Nachweis der Gleichwertigkeit ist zu erbringen.
Menge: 390,000 m2
DIN276 2008: 335

**24.3.1.5 Dämmplatten mineralisch Untersicht, nicht brennbar 140 mm, 0,035 W/mK**
Dämmschichtstärke: 140 mm

Horizontal an Deckenuntersichten der Erker einbauen
s. Detail D161, D162, D165
Menge: 55,000 m2
DIN276 2008: 335

**24.3.1.6 Statisch relevante Verdübelung inkl. Dübelteller**
Statisch relevante Verdübelung der
Dämmplatten mit bauaufsichtlich
zugelassenen Tellerdübeln entsprechend den
Verarbeitungsrichtlinien. Anzahl der Dübel nach DIN EN
1991-1-4/NA.

Als Kalkulationsgrundlage können 6 Dübel/m² angenommen
werden.

Leitfabrikat:  KEIM Ejotherm S1
  KEIM Ejot Dübelteller VT 90

angeb. Fabrikat: '.............................'

Fehlt ein Eintrag, kommt das ausgeschriebene Erzeugnis zum Einsatz. Gleichwertige Produkte sind zugelassen. Der Nachweis der Gleichwertigkeit ist zu erbringen.
Menge: 445,000 m2
DIN276 2008: 335

**24.3.1.7 Sockeldämmplatten EPS 140 mm, 0,035 W/mK**
Fluchtrechtes und planebenes Anbringen einer
Wärmedämmschicht aus EPS-Hartschaum mit Waffelstruktur
Bemessungswert der Wärmeleitfähigkeit 0,035 W/mK,
schwer entflammbar B1 nach DIN 4102,
Abmessung 1000 x 500 mm.
Verkleben im Verband im Wulst-Punkt-Verfahren auf den vorbereiteten Untergrund mit systemzugehörigem Plattenkleber, Verklebung der Plattenoberflächen mind. 40 %
Dämmschichtstärke: 140 mm

Leitfabrikat:  KEIM Pulverkleber-90
  KEIM Perimeter -Dämmplatte SA

angeb. Fabrikat: '.............................'

Fehlt ein Eintrag, kommt das ausgeschriebene Erzeugnis zum Einsatz. Gleichwertige Produkte sind zugelassen. Der Nachweis der Gleichwertigkeit ist zu erbringen.
Menge: 100,000 m2
DIN276 2008: 335

**24.3.1.8 Zulage abgeschrägte Kante Sockeldämmplatten**
Zulage für die Ausbildung des unteren Abschlusses der Sockeldämmplatten mit 45°-abgeschrägter Kante gem. DIN 18533 und Herstellerangaben
s. Detail D001
Menge: 95,000 m
DIN276 2008: 335

**24.3.1.9 Ergänzung Sockeldämmplatten 140 mm, 0,035 W/mK**
Fluchtrechtes und planebenes Anbringen einer
Wärmedämmschicht aus EPS-Hartschaum
Bemessungswert der Wärmeleitfähigkeit 0,035 W/mK,
schwer entflammbar B1 nach DIN 4102,
Abmessung 1000 x 500 mm.
Verkleben im Verband im Wulst-Punkt-Verfahren auf der bestehneden Sockelabdichtung mit Plattenkleber, Verklebung der Plattenoberflächen mind. 40 %
Dämmschichtstärke: 140 mm

Obere Kante 45° abgeschrägt

Untere Kante passgenau an der vorhandenen Perimeterdämmung anarbeiten: Die Leistung beinhaltet das Entfernen des Drainvlieses, das Nachschneiden, Begradigen, Freilegen und evt. Ergänzen der Stoßkante

Einsatz: Sockelbereich Höhe ca. 50 cm zwischen vorh. Perimeterdämmung und WDVS Sockel
s. Detail D001

Einschließlich der notwendigen Verdübelung der Dämmplatten nach Herstellervorschrift mit bauaufsichtlich zugelassenen Dübeln, Größe und Anzahl der Dübel nach Herstellervorshrift.

Leitfabrikat:  KEIM Pulverkleber-90
  KEIM Perimeter -Dämmplatte

angeb. Fabrikat: '.............................'

Fehlt ein Eintrag, kommt das ausgeschriebene Erzeugnis zum Einsatz. Gleichwertige Produkte sind zugelassen. Der Nachweis der Gleichwertigkeit ist zu erbringen.
Menge: 95,000 m
DIN276 2008: 335

**24.3.1.10 Armierung WDVS mit Armierungsmasse und Glasfaser-Gewebe**
*** Bezugsbeschreibung
Vollflächiges Auftragen einer systemzugehörigen mineralischen Armierungsmasse, wasserdampfdurchlässig und haftfest,
Einlegen eines systemzugehörigen Armierungsgewebes in die offene Armierungsmasse, Gewebe jeweils 10 cm überlappen,
planspachteln.

Flächengewicht Armierungsgewebe mind. 160 g/m²
Schichtdicke der Armierung ca. 10 mm

Leitfabrikat:  KEIM Armierungsmasse-100
  KEIM Glasfaser-Gittermatte 6x6

angeb. Fabrikat: '.............................'

Fehlt ein Eintrag, kommt das ausgeschriebene Erzeugnis zum Einsatz. Gleichwertige Produkte sind zugelassen. Der Nachweis der Gleichwertigkeit ist zu erbringen.
Menge: 545,000 m2
DIN276 2008: 335

**24.3.1.11 Armierung WDVS Leibungen**
*** wie Position 24.3.1.10
Ausführung in Fenster- und Türleibungen

Leibungstiefe bis ca. 25 cm
Menge: 60,000 m
DIN276 2008: 335

**24.3.1.12 Zulage für Verstärkung der Armierung WDVS mit Panzergittermatte**
*** Bezugsbeschreibung
Zulage zu den Vorpositionen für Verstärkung der  Armierungsschicht durch das vollflächige Einbetten einer zusätzichen Gewebeschicht aus  Panzergittermatte
Einsatz in gefärdeten Bereichen z. B. an Spiellätzen, Terrassen und EG-Flächen in einer Höhe jeweils bis ca. 2 m ü. FFB

Flächengewicht Panzergittermatte mind. 370 g/m²

Leitfabrikat:  KEIM Panzergittermatte

angeb. Fabrikat: '.............................'

Fehlt ein Eintrag, kommt das ausgeschriebene Erzeugnis zum Einsatz. Gleichwertige Produkte sind zugelassen. Der Nachweis der Gleichwertigkeit ist zu erbringen.
Menge: 120,000 m2
DIN276 2008: 335

**24.3.1.13 Zulage für Verstärkte Armierung WDVS mit Panzergittermatte Leibungen**
*** wie Position 24.3.1.12
Ausführung in Fenster- und Türleibungen

Leibungstiefe bis ca. 25 cm
Menge: 60,000 m
DIN276 2008: 335

**24.3.1.14 Diagonalarmierung an Ecken und Öffnungen**
Diagonalarmierung 6 x 6 in den Eckbereichen von
Maueröffnungen (Fenster, Türen oder sonstigen
Flächeneinschnitten) fachgerecht in die Armierungsmasse einbetten und planspachteln.

Leitfabrikat:  KEIM Diagonalarmierung 6 x 6

angeb. Fabrikat: '.............................'

Fehlt ein Eintrag, kommt das ausgeschriebene Erzeugnis zum Einsatz. Gleichwertige Produkte sind zugelassen. Der Nachweis der Gleichwertigkeit ist zu erbringen.
Menge: 80,000 St

*Hinweis: Grundputz auf Mauerwerk*

**24.3.1.15 Untergrund prüfen u. reinigen**
Untergrund prüfen, ob dieser schmutz-, staub-, öl- und fettfrei, eben, trocken und tragfähig ist.

Verunreinigungen und  lose  anhaftende Substanzen vollflächig durch geeignete Maßnahmen, unter Beachtung der
Bestimmungen des Umweltschutzes, fachgerecht entfernen
einschl. aller erforderlicher Nebenarbeiten und Schutzmaßnahmen, sowie Entsorgung
Verfahren: mechanisch (z.B. Abbürsten)
Menge: 1310,000 m2
DIN276 2008: 335

**24.3.1.16 Putzhaftbrücke für Außenputz**
Putzhaftbrücke für Außenputz
auf ungeeigneten Wand- und Deckenuntergründen
wie z. B. glatten oder wenig saugenden Flächen
wie Beton und Dämmplatten der Außenstützen etc.

Die Putzhaftbrücke ist mit der Zahntraufel
horizontal zu verziehen.

Leitfabrikat:  KEIM Putzgrund

angeb. Fabrikat: '.............................'

Fehlt ein Eintrag, kommt das ausgeschriebene Erzeugnis zum Einsatz. Gleichwertige Produkte sind zugelassen. Der Nachweis der Gleichwertigkeit ist zu erbringen.
Menge: 1310,000 m2
DIN276 2008: 335

**24.3.1.17 Grundputz, Putzdicke ca. 15 mm**
*** Bezugsbeschreibung
Mineralischer Grundputz als Grundputz auf vorbereitete
Wandflächen in zwei Lagen ("feucht-in-feucht“ im
Abstand 1 - 2 Stunden) aufziehen.

Produkteigenschaften:
Kalkzement-Leichtputz Typ I LW
Mörtelgruppe: P II nach DIN 18550
Druckfestigkeit: CS II nach DIN EN 998-1
Wasseraufnahme: W2 nach DIN EN 998-1
Brandverhalten: Nicht brennbar (A1)
Körnung: 0 - 1,3 mm
Putzdicke: ca. 15 mm

Leitfabrikat: KEIM Porosil-Leichtputz

angeb. Fabrikat: '.............................'

Fehlt ein Eintrag, kommt das ausgeschriebene Erzeugnis zum Einsatz. Gleichwertige Produkte sind zugelassen. Der Nachweis der Gleichwertigkeit ist zu erbringen.
Menge: 1310,000 m2
DIN276 2008: 335

**24.3.1.18 Grundputz, Leibungen**
*** wie Position 24.3.1.17
Ausführung in Fenster- und Türleibungen

Leibungstiefe bis ca. 25 cm
Menge: 435,000 m
DIN276 2008: 335

**24.3.1.19 Zulage Mehrputzdicke Grundputz je 5 mm Putzdicke**
*** Bedarfsposition mit GB
Zulage Mehrputzdicke Grundputz je 5 mm Putzdicke.
Menge: 50,000 m2
DIN276 2008: 335

**24.3.1.20 Vorarmierung der Stoßstellen bei verschiedenen Untergründen, b=50 cm**
Stoßstellen zwischen den verschiedenen Untergründen
zusätzlich mit Kalkzementputz und einem 50 cm breiten
Streifen Glasfaser-Gittergewebe 4 x 4 armieren.

Putztyp: Kalkzementbasis GP
Mörtelgruppe: P II nach DIN 18550
Druckfestigkeit: CS III nach DIN EN 998-1
Wasseraufnahme: W2 nach DIN EN 998-1
Brandverhalten: Nicht brennbar (A1)
Putzdicke: 4-5 mm

Leitfabrikat:  KEIM Armierungsmasse-100
  KEIM Glasfaser-Gittermatte 4x4

angeb. Fabrikat: '.............................'

Fehlt ein Eintrag, kommt das ausgeschriebene Erzeugnis zum Einsatz. Gleichwertige Produkte sind zugelassen. Der Nachweis der Gleichwertigkeit ist zu erbringen.
Menge: 380,000 m
DIN276 2008: 335

**24.3.1.21 Armierung mit Armierungsmasse und Glasfaser-Gewebe**
*** Bezugsbeschreibung
Vollflächiges Auftragen einer systemzugehörigen mineralischen Armierungsmasse, wasserdampfdurchlässig und haftfest,
Einlegen eines systemzugehörigen Armierungsgewebes in die offene Armierungsmasse, Gewebe jeweils 10 cm überlappen,
planspachteln.

Flächengewicht Armierungsgewebe mind. 160 g/m²
Schichtdicke der Armierung ca. 5-6 mm

Leitfabrikat:  KEIM Armierungsmasse-100
  KEIM Glasfaser-Gittermatte 6x6

angeb. Fabrikat: '.............................'

Fehlt ein Eintrag, kommt das ausgeschriebene Erzeugnis zum Einsatz. Gleichwertige Produkte sind zugelassen. Der Nachweis der Gleichwertigkeit ist zu erbringen.
Menge: 1310,000 m2
DIN276 2008: 335

**24.3.1.22 Armierung Leibungen**
*** wie Position 24.3.1.21
Ausführung in Fenster- und Türleibungen

Leibungstiefe bis ca. 25 cm
Menge: 435,000 m
DIN276 2008: 335

**24.3.1.23 Zulage für Verstärkung der Armierung mit Panzergittermatte**
*** Bezugsbeschreibung
Zulage zu den Vorpositionen für Verstärkung der  Armierungsschicht durch das vollflächige Einbetten einer zusätzichen Gewebeschicht aus  Panzergittermatte
Einsatz in gefärdeten Bereichen z. B. an Spiellätzen, Terrassen und EG-Flächen in einer Höhe jeweils bis ca. 2 m ü. FFB

Flächengewicht Panzergittermatte mind. 370 g/m²

Leitfabrikat:  KEIM Panzergittermatte

angeb. Fabrikat: '.............................'

Fehlt ein Eintrag, kommt das ausgeschriebene Erzeugnis zum Einsatz. Gleichwertige Produkte sind zugelassen. Der Nachweis der Gleichwertigkeit ist zu erbringen.
Menge: 50,000 m2
DIN276 2008: 335

**24.3.1.24 Zulage für Verstärkte Armierung mit Panzergittermatte Leibungen**
*** wie Position 24.3.1.23
Zulage für Ausführung in Fenster- und Türleibungen

Leibungstiefe bis ca. 25 cm
Menge: 20,000 m
DIN276 2008: 335

**24.3.1.25 Diagonalarmierung an Ecken und Öffnungen**
Diagonalarmierung 6 x 6 in den Eckbereichen von
Maueröffnungen (Fenster, Türen oder sonstigen
Flächeneinschnitten) fachgerecht in die Armierungsmasse einbetten und planspachteln.

Leitfabrikat:  KEIM Diagonalarmierung 6 x 6

angeb. Fabrikat: '.............................'

Fehlt ein Eintrag, kommt das ausgeschriebene Erzeugnis zum Einsatz. Gleichwertige Produkte sind zugelassen. Der Nachweis der Gleichwertigkeit ist zu erbringen.
Menge: 520,000 St

*Hinweis: Deckputz WDVS + Mauerwerk*

**24.3.1.26 Deckputz mineralisch, Körnung 3 mm**
Aufziehen eines Strurturputzes als mineralischer Dünnschicht-Leichtputz, hoch wasserabweisender und wasserdampfdurchlässiger Oberputz für außen auf die vorbereitete Fläche.

Produkteigenschaften:
Putztyp: Edelputz CR
Druckfestigkeit: CS II nach DIN EN 998-1
Wasseraufnahme: W2 nach DIN EN 998-1
Brandverhalten: Nicht brennbar (A1)
Putzstruktur: Kratzputz
Körnung3 mm
Farbton weiß
Mindestdicke Putzsystem ca. 2-3 mm

Leitfabrikat:  KEIM Brillantputz

angeb. Fabrikat: '.............................'

Fehlt ein Eintrag, kommt das ausgeschriebene Erzeugnis zum Einsatz. Gleichwertige Produkte sind zugelassen. Der Nachweis der Gleichwertigkeit ist zu erbringen.
Menge: 1310,000 m2
DIN276 2008: 335

**24.3.1.27 Deckputz mineralisch Leibungen, Körnung 3 mm**
Ausführung in Fenster- und Türleibungen

Leibungstiefe bis ca. 25 cm
Menge: 435,000 m
DIN276 2008: 335

**24.3.1.28 Mehr-/Minderpreis Deckputz Körnung 2 mm**
*** Bedarfsposition mit GB
*** Bezugsbeschreibung
Mehr-/Minderpreis für die Ausführung des Deckputzes mit  Körnung 2 mm
Menge: 650,000 m2
DIN276 2008: 335

**24.3.1.29 Mehr-/Minderpreis Deckputz Körnung 2 mm Leibungen**
*** Bedarfsposition mit GB
*** wie Position 24.3.1.28
Ausführung in Fenster- und Türleibungen

Leibungstiefe bis ca. 25 cm
Menge: 200,000 m
DIN276 2008: 335

**24.3.1.30 Zulage für erhöhte Anforderungen an die Ebenheit**
*** Bedarfsposition mit GB
Zulage zu den Vorpositionen für die Ausführunf mit erhöhten Anforderungen an die Ebenheit gemäß
DIN 18202 Tabelle 3 Zeile 7.
Menge: 650,000 m2
DIN276 2008: 335

**24.3.1.31 Zulage für erhöhte Anforderungen an die Ebenheit Leibungen**
*** Bedarfsposition mit GB
*** wie Position 24.4.1.20
Ausführung in Fenster- und Türleibungen

Leibungstiefe bis ca. 25 cm
Menge: 200,000 m
DIN276 2008: 335

**24.3.1.32 Kellenschnitt an angrenzenden Bauteilen anbringen**
*** Bedarfsposition mit GB
Kellenschnitt an angrenzenden Bauteilen anbringen

Während der Abbindephase der einzelnen Putzlagen ist
ein deutlicher, gefacheumlaufender Kellenschnitt an den
angrenzenden Bauteilen anzubringen.
Menge: 50,000 m
DIN276 2008: 335

*Hinweis: Anstrich*

**24.3.1.33 Feuchteschutzanstrich**
*** Bezugsbeschreibung
Aufbringen eines systemzugeh. Feuchteschutzanstrichs
auf den Sockel-und Untererdbereichen gem. Herstellervorgaben bis ca. 5 cm über die spätere
Geländeoberkante aus einer mineralischen 2k-Dispersiondichtschlämme
alkalibeständig, frostbeständig, druckwasserbeständig
Dichte: ca. 1,1 g/cm³ - 1,3 g/cm³
Verbrauch: ca. 1,0 kg/m²

Einsatz: Sockelbereich ca. 50 cm u. GOK bis mind. 5 cm ü. GOK, Dichtschlämme mind. 10 cm auf die bestehende Sockelabdichtung aufbringen!

Leitfabrikat:  KEIM Indulastic-P

angeb. Fabrikat: '.............................'

Fehlt ein Eintrag, kommt das ausgeschriebene Erzeugnis zum Einsatz. Gleichwertige Produkte sind zugelassen. Der Nachweis der Gleichwertigkeit ist zu erbringen.
Menge: 100,000 m2
DIN276 2008: 335

**24.3.1.34 Feuchteschutzanstrich Leibungen**
*** wie Position 24.3.1.33
Ausführung in Fenster- und Türleibungen

Leibungstiefe bis ca. 25 cm
Menge: 60,000 m
DIN276 2008: 335

**24.3.1.35 Deckender Anstrich mit Silikatfarbe**
*** Bezugsbeschreibung
Gleichmäßiges Auftragen einer systemzugehörigen, extrem
wasserdampfdurchlässigen Silikat-Fassadenfarbe,
matt, als volldeckende Fassadenfarbe
durch Streichen oder Rollen
Zweimaliger Anstrich nach Werksvorschrift.
Farbton weiß oder hell getönt Preisgruppe 1:
vorauss. Farbton Keim Historisch 50019,
Keim Historisch 50020

Leitfabrikat:  KEIM Soldalit-ME Fassadenfarbe

angeb. Fabrikat: '.............................'

Fehlt ein Eintrag, kommt das ausgeschriebene Erzeugnis zum Einsatz. Gleichwertige Produkte sind zugelassen. Der Nachweis der Gleichwertigkeit ist zu erbringen.
Menge: 1840,000 m2
DIN276 2008: 335

**24.3.1.36 Deckender Anstrich mit Silikatfarbe Leibungen**
*** wie Position 24.3.1.35
Ausführung in Fenster- und Türleibungen

Leibungstiefe bis ca. 25 cm
Menge: 500,000 m
DIN276 2008: 335

**24.3.1.37 Zulage Anstrich für mittlere Farbtöne/m2**
Zulage zu vorbeschriebenen Positionen für
Ausführung in mittleren Farbtönen:
vorauss. Farbton Keim Exklusiv 9546

Angabe von Mehrpreis für Preisgruppe 2 pro m2
Menge: 20,000 m2
DIN276 2008: 335

**24.3.1.38 Zulage Anstrich für dunklere Farbtöne/m2**
Zulage zu vorbeschriebenen Positionen für
Ausführung in dunkleren Farbtönen:
vorauss. Farbton Keim Exklusiv 9049,
Keim Exklusiv 9164,
ähnl. Caparol  Lago 105,
ähnl. Caparol  Oase 135

Angabe von Mehrpreis für Preisgruppe 3 pro m2
Menge: 800,000 m2
DIN276 2008: 335

**24.3.1.39 Zulage Anstrich für mittleren Farbtöne Leibungen**
Zulage zu vorbeschriebenen Positionen für
Ausführung in mittleren Farbtönen:
vorauss. Farbton Keim Exklusiv 9546

Angabe von Mehrpreis für Preisgruppe 2 pro m,
Ausführung in Fenster- und Türleibungen
Leibungstiefe bis ca. 25 cm
Menge: 20,000 m
DIN276 2008: 335

**24.3.1.40 Zulage Anstrich für dunklere Farbtöne Leibungen**
Zulage zu vorbeschriebenen Positionen für
Ausführung in dunkleren Farbtönen:
vorauss. Farbton Keim Exklusiv 9049,
Keim Exklusiv 9164,
ähnl. Caparol  Lago 105,
ähnl. Caparol  Oase 135

Angabe von Mehrpreis für Preisgruppe 3 pro m,
Ausführung in Fenster- und Türleibungen
Leibungstiefe bis ca. 25 cm
Menge: 300,000 m
DIN276 2008: 335

*Hinweis: Anschlüsse*

**24.3.1.41 Anschluss mit Anputzleiste**
Anputzleiste als Anschluss bei Fenster-, Tür-
und sonstigen Bauteilen liefern und absolut
lot- und fluchtrecht anbringen.

Ausbilden einer abdichtenden,
bewegungsfähigen Systemanschlussfuge mit
Anputzleiste, bestehend aus:
- Kunststoffleiste, selbstklebend
- integriertem, komprimiertem
  Fugendichtband
- Glasfasergewebestreifen (entsprechend
  der bauaufsichtl. System-Zulassung)
- Schutzfolienstreifen
(Putzanschlag mit Kellenschnittvorgabe)
Einbau nach Vorgaben des Herstellers.

Leitfabrikat:  KEIM Anputzleiste 3D-Universal 6x6

angeb. Fabrikat: '.............................'

Fehlt ein Eintrag, kommt das ausgeschriebene Erzeugnis zum Einsatz. Gleichwertige Produkte sind zugelassen. Der Nachweis der Gleichwertigkeit ist zu erbringen.
Menge: 585,000 m
DIN276 2008: 335

**24.3.1.42 Fugendichtband Fugenbreite: 2-6 mm**
Anschlüsse des WDVS sind mit systemzugehörigen Fugendichtbändern in der erforderlichen Dimensionierung fachgerecht mit Kellenschnitt auszuführen.
Fenster- und Türrahmen, Balkonuntersichten, Fensterbleche und Endkappen, Durchstoßpunkte an Halterungen und Geländern o. ä.

Fugenbreite: 2-6 mm

Leitfabrikat:  KEIM  Iso-Membra SX Typ 13/2 - 6

angeb. Fabrikat: '.............................'

Fehlt ein Eintrag, kommt das ausgeschriebene Erzeugnis zum Einsatz. Gleichwertige Produkte sind zugelassen. Der Nachweis der Gleichwertigkeit ist zu erbrin
Menge: 500,000 m
DIN276 2008: 335

**24.3.1.43 Fugendichtband Fugenbreite: 3-9 mm**
Anschlüsse des WDVS sind mit systemzugehörigen Fugendichtbändern in der erforderlichen Dimensionierung fachgerecht mit Kellenschnitt auszuführen.
Fenster- und Türrahmen, Balkonuntersichten, Fensterbleche und Endkappen, Durchstoßpunkte an Halterungen und Geländern o. ä.

Fugenbreite: 3-9 mm

Leitfabrikat:  KEIM  Iso-Membra SX Typ 13/3 - 9

angeb. Fabrikat: '.............................'

Fehlt ein Eintrag, kommt das ausgeschriebene Erzeugnis zum Einsatz. Gleichwertige Produkte sind zugelassen. Der Nachweis der Gleichwertigkeit ist zu erbrin
Menge: 350,000 m
DIN276 2008: 335

**24.3.1.44 Fugendichtband Fugenbreite: 5-12 mm**
Anschlüsse des WDVS sind mit systemzugehörigen Fugendichtbändern in der erforderlichen Dimensionierung fachgerecht mit Kellenschnitt auszuführen.
Fenster- und Türrahmen, Balkonuntersichten, Fensterbleche und Endkappen, Durchstoßpunkte an Halterungen und Geländern o. ä.

Fugenbreite: 5-12 mm

Leitfabrikat:  KEIM  Iso-Membra SX Typ 15/5 - 12

angeb. Fabrikat: '.............................'

Fehlt ein Eintrag, kommt das ausgeschriebene Erzeugnis zum Einsatz. Gleichwertige Produkte sind zugelassen. Der Nachweis der Gleichwertigkeit ist zu erbrin
Menge: 260,000 m
DIN276 2008: 335

**24.3.1.45 Putzabschlußprofil 10 mm**
Putzabschlussprofil aus hochwertigem Kunststoff
mit fixierter Gewebefahne fachgerecht nach
Werksvorschrift in Armierungsschicht einbetten.
Putzabschlussprofil 10 mm für 10 mm Putzauftrag

Leitfabrikat:  Keim Putzabschlussprofil 10 mm
  für 10 mm Putzauftrag

angeb. Fabrikat: '.............................'

Fehlt ein Eintrag, kommt das ausgeschriebene Erzeugnis zum Einsatz. Gleichwertige Produkte sind zugelassen. Der Nachweis der Gleichwertigkeit ist zu erbringen.
Menge: 100,000 m
DIN276 2008: 335

**24.3.1.46 Putzabschlußprofil 20 mm**
Putzabschlussprofil mit Gewebe fachgerecht nach
Werksvorschrift in Armierungsschicht einbetten.
Putzabschlussprofil 20 mm für 20 mm Putzauftrag

Leitfabrikat:  Keim Putzabschlussprofil 20 mm
  für 20 mm Putzauftrag

angeb. Fabrikat: '.............................'

Fehlt ein Eintrag, kommt das ausgeschriebene Erzeugnis zum Einsatz. Gleichwertige Produkte sind zugelassen. Der Nachweis der Gleichwertigkeit ist zu erbringen.
Menge: 370,000 m
DIN276 2008: 335

**24.3.1.47 Blechanschlussprofil**
Putzabschlussprofil mit Gewebe für die Montage auf Blechanschlüsse, z.B. Dachrandabschlüsse, für eine bewegliche, schlagregendichte Verbindung zwischen Putz/WDVS und Blech fachgerecht nach
Werksvorschrift in Armierungsschicht einbetten.

Leitfabrikat:  Keim Blechanschlussprofil W45

angeb. Fabrikat: '.............................'

Fehlt ein Eintrag, kommt das ausgeschriebene Erzeugnis zum Einsatz. Gleichwertige Produkte sind zugelassen. Der Nachweis der Gleichwertigkeit ist zu erbringen.
Menge: 10,000 m
DIN276 2008: 335

**24.3.1.48 Gleitlagerprofil**
Zweiteiliges Kunststoffprofil mit integriertem Fugendichtband und roter Ausziehlasche zur Aktivierung des Dichtmechanismus in Armierungsschicht einbetten.
Zur Ausbildung horizontaler Gleitlager

Leitfabrikat:  Keim Gleitlagerprofil W58

angeb. Fabrikat: '.............................'

Fehlt ein Eintrag, kommt das ausgeschriebene Erzeugnis zum Einsatz. Gleichwertige Produkte sind zugelassen. Der Nachweis der Gleichwertigkeit ist zu erbringen.
Menge: 40,000 m
DIN276 2008: 335

**24.3.1.49 Dehnfugenprofil in der Fläche einbauen**
Ausführung von Bewegungsfugen in der Fläche mit
Dehnfugenprofil. Fachgerechter Einbau nach
Werksvorschrift.
Der Hohlraum hinter dem Dehnfugenprofil ist mit
Mineralwolle (Klasse A1 oder A2-s1, d0 nach DIN EN
13501-1) zu hinterfüllen.

Leitfabrikat:  Keim Dehnfugenprofil Typ E

angeb. Fabrikat: '.............................'

Fehlt ein Eintrag, kommt das ausgeschriebene Erzeugnis zum Einsatz. Gleichwertige Produkte sind zugelassen. Der Nachweis der Gleichwertigkeit ist zu erbringen.
Menge: 25,000 m
DIN276 2008: 335

**24.3.1.50 Dehnfugenprofil über Eck einbauen**
Ausführung von Bewegungsfugen über Ecke mit
Dehnfugenprofil. Fachgerechter Einbau nach
Werksvorschrift.
Der Hohlraum hinter dem Dehnfugenprofil ist mit
Mineralwolle (Klasse A1 oder A2-s1, d0 nach DIN EN
13501-1) zu hinterfüllen.

Leitfabrikat:  Keim Dehnfugenprofil Typ V

angeb. Fabrikat: '.............................'

Fehlt ein Eintrag, kommt das ausgeschriebene Erzeugnis zum Einsatz. Gleichwertige Produkte sind zugelassen. Der Nachweis der Gleichwertigkeit ist zu erbringen.
Menge: 10,000 m
DIN276 2008: 335

**24.3.1.51 Kantenschutz runder Kopf R= mind. 3 mm**
Lot- und fluchtrechtes Verlegen eines
Kantenprofiles mit rundem Kopf, R= mind. 3 mm
zur Ausbildung von Ecken und Kanten
Vollflächiges Einbetten in die systemzugehörige Armierungsmasse.

Leitfabrikat:  Protektor Kantenschutzprofil für den  Innen- und Außenputz
  Art.-Nr. 01043Z

angeb. Fabrikat: '.............................'

Fehlt ein Eintrag, kommt das ausgeschriebene Erzeugnis zum Einsatz. Gleichwertige Produkte sind zugelassen. Der Nachweis der Gleichwertigkeit ist zu erbringen.
Menge: 100,000 m
DIN276 2008: 335

**24.3.1.52 Gewebe-Eckwinkel**
Verlegen eines Eckwinkels im Bereich von Gebäudeecken,  Leibungen, Vor- und Rücksprüngen zur Erhöhung der Sicherheit der Armierungsschicht

Leitfabrikat:  KEIM Gewebe-Eckwinkel
  Spezial 6x6
angeb. Fabrikat: '.............................'

Fehlt ein Eintrag, kommt das ausgeschriebene Erzeugnis zum Einsatz. Gleichwertige Produkte sind zugelassen. Der Nachweis der Gleichwertigkeit ist zu erbringen.
Menge: 300,000 m
DIN276 2008: 335

**24.3.1.53 Rolleneckwinkel**
Verlegen eines Eckwinkels im Bereich von Gebäudeecken,  Leibungen, Vor- und Rücksprüngen zur Erhöhung der Sicherheit der Armierungsschicht

Leitfabrikat:  KEIM Gewebe-Rolleneckwinkel
  Spezial 6x6
angeb. Fabrikat: '.............................'

Fehlt ein Eintrag, kommt das ausgeschriebene Erzeugnis zum Einsatz. Gleichwertige Produkte sind zugelassen. Der Nachweis der Gleichwertigkeit ist zu erbringen.
Menge: 370,000 m
DIN276 2008: 335

**24.3.1.54 Abschlussprofil mit Tropfkante**
Putzabschluss im Sturzbereich von Öffnungen herstellen mittels eines Tropfkantenprofiles aus Kunststoff, mit Gewebe zur Ausbildung von Tropfkanten an gedämmten Untersichten

Leitfabrikat:  KEIM Tropfkantenprofil W40-2
angeb. Fabrikat: '.............................'

Fehlt ein Eintrag, kommt das ausgeschriebene Erzeugnis zum Einsatz. Gleichwertige Produkte sind zugelassen. Der Nachweis der Gleichwertigkeit ist zu erbringen.
Menge: 380,000 m
DIN276 2008: 335

**24.3.1.55 Anarbeiten an durchdringende Einbauteile**
Zulage zur Vorpositionen
für fachgerechtes, sorgfältiges, passgenaues, schlagregendichtes Anarbeiten an bauseitige, die Dämmebene durchdringende Einbauteile wie Geländerkonsolen, Stahlschwerter für Vordächer, Halterungen, Halterungen für Regenfallrohre, Wasser- und Elektroleitungen etc. einschl. dauerelastischer Verfugung
Menge: 100,000 St
DIN276 2008: 335

**24.3.1.56 Montageelement PU, d=90 mm**
*** Bedarfsposition mit GB
*** Bezugsbeschreibung
Montageelement PU, d=90 mm, Farbe Schwarz, als
Druckunterlage für hohe Drucklasten zur Befestigung der
Fremdmontage im Mauerwerk oder als Montageunterlage zur
wärmebrückenfreien Fremdmontage im Zylinder für leichte
Lasten montieren.
Das Montageelement mit systemzugehörigem
Pulverkleber in die vorbereitete Aussparung der
geklebten Dämmplatten einpassen und vollflächig
verkleben.

Dämmstoffdicke: 160 mm

Leitfabrikat:  KEIM Rondoline-PU D90
angeb. Fabrikat: '.............................'

Fehlt ein Eintrag, kommt das ausgeschriebene Erzeugnis zum Einsatz. Gleichwertige Produkte sind zugelassen. Der Nachweis der Gleichwertigkeit ist zu erbringen.
Menge: 30,000 St
DIN276 2008: 335

**24.3.1.57 Montageelement PU, d=125 mm**
*** Bedarfsposition mit GB
*** wie Position 24.3.1.56
Montageelement PU, d=125 mm
Dämmstoffdick 160 mm

Leitfabrikat:  KEIM Rondoline-PU D125
angeb. Fabrikat: '.............................'

Fehlt ein Eintrag, kommt das ausgeschriebene Erzeugnis zum Einsatz. Gleichwertige Produkte sind zugelassen. Der Nachweis der Gleichwertigkeit ist zu erbringen.
Menge: 30,000 St
DIN276 2008: 335

**24.3.1.58 Montageelement PU 198 x 198 mm**
*** Bedarfsposition mit GB
*** wie Position 24.3.1.56
Montageelement PU 198 x 198 mm
Dämmstoffdick 160 mm

Leitfabrikat:  KEIM Montageelement
  PU 198 x 198 mm
angeb. Fabrikat: '.............................'

Fehlt ein Eintrag, kommt das ausgeschriebene Erzeugnis zum Einsatz. Gleichwertige Produkte sind zugelassen. Der Nachweis der Gleichwertigkeit ist zu erbringen.
Menge: 10,000 St
DIN276 2008: 335

**24.3.1.59 Verschluss Gerüstankerlöcher WDVS**
In enger Abstimmung mit der Gerüstbaufirma sind
beim Abbau sämtliche Gerüstankerlöcher
ordnungsgemäß mit Dämmstoff und Putzmaterial
zu verschließen, sowie nahtlos farb- und strukturgleich auszugleichen, wobei die Regendichtheit
gewährleistet sein muß.
Menge: 55,000 St
DIN276 2008: 335

**24.3.1.60 Verschluss Gerüstankerlöcher Putz**
In enger Abstimmung mit der Gerüstbaufirma sind
beim Abbau sämtliche Gerüstankerlöcher
ordnungsgemäß mit Putzmaterial
zu verschließen, sowie nahtlos farb- und strukturgleich auszugleichen, wobei die Regendichtheit
gewährleistet sein muß.
Menge: 130,000 St
DIN276 2008: 335

**24.3.1.61 Beschnitt abgesetzter Flächen**
Beschnitt abgesetzter Flächen

Absetzen von Bauteilen/Flächen, z. B. Gesimse, Brüstungen, Schmuckelemente o. ä., unterschiedlicher Farben oder Putzstrukturen durch Abkleben, Kantenverlauf gerade
Menge: 325,000 m
DIN276 2008: 345

**24.3.1.62 Musterflächen**
Anfertigen großflächiger Putzmuster,
Größe jeweils ca. 1 m2
in verschiedenen Kornstärken bzw. Farbabstufungen sowie deren Beseitigung

nur nach Anweisung der Bauleitung
Menge: 2,000 St
DIN276 2008: 335

#### 24.4 Fassadendämm- und Putzarbeiten Bauteil E Villa

##### 24.4.1 Fassadendämm- und Putzarbeiten

*Hinweis: WDVS*
WDVS

Fassadenflächen:
Leitfabrikat:  System KEIM Klassik Plus MW
bestehend aus: KEIM Pulverkleber-90
  Dämmplatte COVERROCK X-2
  KEIM Armierungsmasse-100
  KEIM Glasfaser-Gittermatte 6x6
  KEIM Brillantputz
  KEIM Soldalit-ME Fassadenfarbe

angeb. Fabrikat: '.............................'

Sockelbereich: alle Flächen von Sockelhöhe (mind. 30 cm über GOK) bis Bodeneinstand (mind. 30cm unter GOK ) sowie alle Fassadenflächen in Betonlichtschächten bis ca. 2,00m unter GOK

Leitfabrikat:  System KEIM Klassik Plus
bestehend aus: KEIM Pulverkleber-90
  KEIM Perimeter -Dämmplatte SA
  KEIM Armierungsmasse-100
  KEIM Glasfaser-Gittermatte 6x6
  KEIM Brillantputz
  Feuchteschutz KEIM Indulastic-P
  KEIM Soldalit-ME Fassadenfarbe

angeb. Fabrikat: '.............................'

*Hinweis: Wärmedämmung*

**24.4.1.1 Untergrund prüfen u. reinigen**
Untergrund prüfen, ob dieser schmutz-, staub-, öl- und fettfrei, eben, trocken und tragfähig bzw. klebegeeignet ist.

Verunreinigungen und  lose  anhaftende Substanzen vollflächig durch geeignete Maßnahmen, unter Beachtung der
Bestimmungen des Umweltschutzes, fachgerecht entfernen
einschl. aller erforderlicher Nebenarbeiten und Schutzmaßnahmen, sowie Entsorgung
Verfahren: mechanisch (z.B. Abbürsten)
Menge: 615,000 m2
DIN276 2008: 335

**24.4.1.2 Wasserdruckstrahlen, Behandlung mit Algicid-Mittel**
*** Bedarfsposition mit GB
Reinigung der Oberfläche und Entfernung von Algen und Mikroorganismen mittels Wasserdruckstrahlen (heiß oder kalt). Nach Abtrocknung Algicid-Mittel mit der Bürste oder im Flutverfahren gleichmäßig nach Werksvorschrift aufbringen.

Leitfabrikat: KEIM Algicid-Plus

angeb. Fabrikat: '.............................'

Fehlt ein Eintrag, kommt das ausgeschriebene Erzeugnis zum Einsatz. Gleichwertige Produkte sind zugelassen. Der Nachweis der Gleichwertigkeit ist zu erbringen.
Menge: 300,000 m2
DIN276 2008: 335

**24.4.1.3 Grundierung der Fassadenflächen**
Saugende, mehlende oder absandende Untergründe im trockenen Zustand mit  systemgeeigneter Grundierung, wasserverdünnbar,  nach Werksvorschrift grundieren.

Dichte: ca. 1,0-1,1 g / cm³
Verbrauch: 200-400 ml/m²

Leitfabrikat: KEIM Indulaqua

angeb. Fabrikat: '.............................'

Fehlt ein Eintrag, kommt das ausgeschriebene Erzeugnis zum Einsatz. Gleichwertige Produkte sind zugelassen. Der Nachweis der Gleichwertigkeit ist zu erbringen.
Menge: 615,000 m2
DIN276 2008: 335

**24.4.1.4 Ausgleichputz anbringen**
Unebenheiten im Mauerwerk bzw. mineralischen Untergründen
bei Toleranzen mehr als 10 mm gemäß DIN 18 202
durch fachgerechtes Aufbringen einer Ausgleichputzschicht, nach Bedarf mit Haftvorspritz, egalisieren.
Unebenheiten bis 10 mm sind mit der Kleberschicht auszugleichen.

Schichtdicke Ausgleichsputz bis 20 mm

Leitfabrikat: KEIM Porosan-Ausgleichsputzes-NP

angeb. Fabrikat: '.............................'

Fehlt ein Eintrag, kommt das ausgeschriebene Erzeugnis zum Einsatz. Gleichwertige Produkte sind zugelassen. Der Nachweis der Gleichwertigkeit ist zu erbringen.
Menge: 615,000 m2
DIN276 2008: 335

**24.4.1.5 Dämmplatten mineralisch, nicht brennbar 160 mm, 0,035 W/mK**
*** Bezugsbeschreibung
Fluchtrechtes und planebenes Anbringen einer
Wärmedämmschicht aus Steinwolle-Dämmplatten
Bemessungswert der Wärmeleitfähigkeit 0,035 W/mK,
nichtbrennbar, A1 nach DIN EN 13501-1,
Abmessung 800/625 mm.
Verkleben im Verband im Wulst-Punkt-Verfahren auf den vorbereiteten Untergrund mit systemzugehörigem Plattenkleber, Verklebung der Plattenoberflächen mind. 40 %
Dämmschichtstärke: 160 mm

Leitfabrikat:  KEIM Pulverkleber-90
  Dämmplatte COVERROCK X-2

angeb. Fabrikat: '.............................'

Fehlt ein Eintrag, kommt das ausgeschriebene Erzeugnis zum Einsatz. Gleichwertige Produkte sind zugelassen. Der Nachweis der Gleichwertigkeit ist zu erbringen.
Menge: 520,000 m2
DIN276 2008: 335

**24.4.1.6 Dämmplatten mineralisch, nicht brennbar 140 mm, 0,035 W/mK**
*** wie Position 24.4.1.5
Dämmschichtstärke: 140 mm
Menge: 10,000 m2
DIN276 2008: 335

**24.4.1.7 Dämmplatten mineralisch, nicht brennbar 120 mm, 0,035 W/mK**
*** wie Position 24.4.1.5
Dämmschichtstärke: 120 mm

Verkleidung der Rollladenkästen
Menge: 22,000 m2
DIN276 2008: 335

**24.4.1.8 Dämmplatten mineralisch, nicht brennbar 100 mm, 0,035 W/mK**
*** wie Position 24.4.1.5
Dämmschichtstärke: 100 mm

Verkleidung der Rollladenkästen
Menge: 15,000 m2
DIN276 2008: 335

**24.4.1.9 Leibungsdämmplatten mineralisch, nicht brennbar 50 mm, 0,035 W/mK**
*** wie Position 24.4.1.5
in Fenster- und Türleibungen einbauen

Dämmschichtstärke: 50 mm
Leibungstiefe bis ca. 25 cm
Menge: 5,000 m
DIN276 2008: 335

**24.4.1.10 Statisch relevante Verdübelung inkl. Dübelteller**
Statisch relevante Verdübelung der
Dämmplatten mit bauaufsichtlich
zugelassenen Tellerdübeln entsprechend den
Verarbeitungsrichtlinien. Anzahl der Dübel nach DIN EN
1991-1-4/NA.

Als Kalkulationsgrundlage können 6 Dübel/m² angenommen
werden.

Leitfabrikat:  KEIM Ejotherm S1
  KEIM Ejot Dübelteller VT 90

angeb. Fabrikat: '.............................'

Fehlt ein Eintrag, kommt das ausgeschriebene Erzeugnis zum Einsatz. Gleichwertige Produkte sind zugelassen. Der Nachweis der Gleichwertigkeit ist zu erbringen.
Menge: 560,000 m2
DIN276 2008: 335

**24.4.1.11 Sockeldämmplatten EPS 160 mm, 0,035 W/mK**
*** Bezugsbeschreibung
Fluchtrechtes und planebenes Anbringen einer
Wärmedämmschicht aus EPS-Hartschaum mit Waffelstruktur
Bemessungswert der Wärmeleitfähigkeit 0,035 W/mK,
schwer entflammbar B1 nach DIN 4102,
Abmessung 1000 x 500 mm.
Verkleben im Verband im Wulst-Punkt-Verfahren auf den vorbereiteten Untergrund mit systemzugehörigem Plattenkleber, Verklebung der Plattenoberflächen mind. 40 %
Dämmschichtstärke: 160 mm

Leitfabrikat:  KEIM Pulverkleber-90
  KEIM Perimeter -Dämmplatte SA

angeb. Fabrikat: '.............................'

Fehlt ein Eintrag, kommt das ausgeschriebene Erzeugnis zum Einsatz. Gleichwertige Produkte sind zugelassen. Der Nachweis der Gleichwertigkeit ist zu erbringen.
Menge: 45,000 m2
DIN276 2008: 335

**24.4.1.12 Sockeldämmplatten EPS 140 mm, 0,035 W/mK**
*** wie Position 24.4.1.11
Dämmschichtstärke: 140 mm
Menge: 5,000 m2
DIN276 2008: 335

**24.4.1.13 Sockeldämmplatten EPS 120 mm, 0,035 W/mK**
*** wie Position 24.4.1.11
Dämmschichtstärke: 120 mm
Menge: 5,000 m2
DIN276 2008: 335

**24.4.1.14 Sockeldämmplatten EPS 100 mm, 0,035 W/mK**
*** wie Position 24.4.1.11
Dämmschichtstärke: 100 mm
Menge: 5,000 m2
DIN276 2008: 335

**24.4.1.15 Sockeldämmplatten Leibungen EPS 50 mm, 0,035 W/mK**
*** wie Position 24.4.1.11
in Fenster- und Türleibungen einbauen

Dämmschichtstärke: 50 mm
Leibungstiefe bis ca. 25 cm
Menge: 12,000 m
DIN276 2008: 335

**24.4.1.16 Zulage abgeschrägte Kante Sockeldämmplatten**
Zulage für die Ausbildung des unteren Abschlusses der Sockeldämmplatten mit 45°-abgeschrägter Kante gem. DIN 18533 und Herstellerangaben
s. Detail D1017
Menge: 75,000 m
DIN276 2008: 335

**24.4.1.17 Ergänzung Sockeldämmplatten 140 mm, 0,035 W/mK**
Fluchtrechtes und planebenes Anbringen einer
Wärmedämmschicht aus EPS-Hartschaum
Bemessungswert der Wärmeleitfähigkeit 0,035 W/mK,
schwer entflammbar B1 nach DIN 4102,
Abmessung 1000 x 500 mm.
Verkleben im Verband im Wulst-Punkt-Verfahren auf der bestehneden Sockelabdichtung mit Plattenkleber, Verklebung der Plattenoberflächen mind. 40 %
Dämmschichtstärke: 140 mm

Obere Kante 45° abgeschrägt

Untere Kante passgenau an der vorhandenen Perimeterdämmung anarbeiten: Die Leistung beinhaltet das Entfernen des Drainvlieses, das Nachschneiden, Begradigen, Freilegen und evt. Ergänzen der Stoßkante

Einsatz: Sockelbereich Höhe ca. 50 cm wischen vorh. Perimeterdämmung und WDVS Sockel
s. Detail D1017

Einschließlich der notwendigen Verdübelung der Dämmplatten nach Herstellervorschrift mit bauaufsichtlich zugelassenen Dübeln, Größe und Anzahl der Dübel nach Herstellervorshrift.

Leitfabrikat:  KEIM Pulverkleber-90
  KEIM Perimeter -Dämmplatte

angeb. Fabrikat: '.............................'

Fehlt ein Eintrag, kommt das ausgeschriebene Erzeugnis zum Einsatz. Gleichwertige Produkte sind zugelassen. Der Nachweis der Gleichwertigkeit ist zu erbringen.
Menge: 40,000 m
DIN276 2008: 335

**24.4.1.18 Ergänzung Sockeldämmplatten 100 mm, 0,035 W/mK**
Fluchtrechtes und planebenes Anbringen einer
Wärmedämmschicht aus EPS-Hartschaum
Bemessungswert der Wärmeleitfähigkeit 0,035 W/mK,
schwer entflammbar B1 nach DIN 4102,
Abmessung 1000 x 500 mm.
Verkleben im Verband im Wulst-Punkt-Verfahren auf der bestehneden Sockelabdichtung mit Plattenkleber, Verklebung der Plattenoberflächen mind. 40 %
Dämmschichtstärke: 100 mm

Obere Kante 45° abgeschrägt

Untere Kante passgenau an der vorhandenen Perimeterdämmung anarbeiten: Die Leistung beinhaltet das Entfernen des Drainvlieses, das Nachschneiden, Begradigen, Freilegen und evt. Ergänzen der Stoßkante

Einsatz: Sockelbereich Höhe ca. 50 cm wischen vorh. Perimeterdämmung und WDVS Sockel

Einschließlich der notwendigen Verdübelung der Dämmplatten nach Herstellervorschrift mit bauaufsichtlich zugelassenen Dübeln, Größe und Anzahl der Dübel nach Herstellervorshrift.

Leitfabrikat:  KEIM Pulverkleber-90
  KEIM Perimeter -Dämmplatte

angeb. Fabrikat: '.............................'

Fehlt ein Eintrag, kommt das ausgeschriebene Erzeugnis zum Einsatz. Gleichwertige Produkte sind zugelassen. Der Nachweis der Gleichwertigkeit ist zu erbringen.
Menge: 35,000 m
DIN276 2008: 335

**24.4.1.19 Vorarmierung der Stoßstellen bei verschiedenen Untergründen, b=50 cm**
Stoßstellen zwischen den verschiedenen Untergründen
zusätzlich mit Kalkzementputz und einem 50 cm breiten
Streifen Glasfaser-Gittergewebe 4 x 4 armieren.

Putztyp: Kalkzementbasis GP
Mörtelgruppe: P II nach DIN 18550
Druckfestigkeit: CS III nach DIN EN 998-1
Wasseraufnahme: W2 nach DIN EN 998-1
Brandverhalten: Nicht brennbar (A1)
Putzdicke: 4-5 mm

Leitfabrikat:  KEIM Armierungsmasse-100
  KEIM Glasfaser-Gittermatte 4x4

angeb. Fabrikat: '.............................'

Fehlt ein Eintrag, kommt das ausgeschriebene Erzeugnis zum Einsatz. Gleichwertige Produkte sind zugelassen. Der Nachweis der Gleichwertigkeit ist zu erbringen.
Menge: 120,000 m
DIN276 2008: 335

**24.4.1.20 Armierung mit Armierungsmasse und Glasfaser-Gewebe**
*** Bezugsbeschreibung
Vollflächiges Auftragen einer systemzugehörigen mineralischen Armierungsmasse, wasserdampfdurchlässig und haftfest,
Einlegen eines systemzugehörigen Armierungsgewebes in die offene Armierungsmasse, Gewebe jeweils 10 cm überlappen,
planspachteln.

Flächengewicht Armierungsgewebe mind. 160 g/m²
Schichtdicke der Armierung ca. 10 mm

Leitfabrikat:  KEIM Armierungsmasse-100
  KEIM Glasfaser-Gittermatte 6x6

angeb. Fabrikat: '.............................'

Fehlt ein Eintrag, kommt das ausgeschriebene Erzeugnis zum Einsatz. Gleichwertige Produkte sind zugelassen. Der Nachweis der Gleichwertigkeit ist zu erbringen.
Menge: 615,000 m2
DIN276 2008: 335

**24.4.1.21 Armierung Leibungen**
*** wie Position 24.4.1.20
Ausführung in Fenster- und Türleibungen

Leibungstiefe bis ca. 25 cm
Menge: 240,000 m
DIN276 2008: 335

**24.4.1.22 Zulage für Verstärkung der Armierung mit Panzergittermatte**
*** Bezugsbeschreibung
Zulage zu den Vorpositionen für Verstärkung der  Armierungsschicht durch das vollflächige Einbetten einer zusätzichen Gewebeschicht aus  Panzergittermatte
Einsatz in gefärdeten Bereichen z. B. an Spiellätzen, Terrassen und EG-Flächen in einer Höhe jeweils bis ca. 2 m ü. FFB

Flächengewicht Panzergittermatte mind. 370 g/m²

Leitfabrikat:  KEIM Panzergittermatte

angeb. Fabrikat: '.............................'

Fehlt ein Eintrag, kommt das ausgeschriebene Erzeugnis zum Einsatz. Gleichwertige Produkte sind zugelassen. Der Nachweis der Gleichwertigkeit ist zu erbringen.
Menge: 180,000 m2
DIN276 2008: 335

**24.4.1.23 Zulage für Verstärkte Armierung mit Panzergittermatte Leibungen**
*** wie Position 24.4.1.22
Ausführung in Fenster- und Türleibungen

Leibungstiefe bis ca. 25 cm
Menge: 55,000 m
DIN276 2008: 335

**24.4.1.24 Diagonalarmierung an Ecken und Öffnungen**
Diagonalarmierung 6 x 6 in den Eckbereichen von
Maueröffnungen (Fenster, Türen oder sonstigen
Flächeneinschnitten) fachgerecht in die Armierungsmasse einbetten und planspachteln.

Leitfabrikat:  KEIM Diagonalarmierung 6 x 6

angeb. Fabrikat: '.............................'

Fehlt ein Eintrag, kommt das ausgeschriebene Erzeugnis zum Einsatz. Gleichwertige Produkte sind zugelassen. Der Nachweis der Gleichwertigkeit ist zu erbringen.
Menge: 256,000 St

*Hinweis: Deckputz WDVS*

**24.4.1.25 Deckputz mineralisch, Körnung 2 mm**
Aufziehen eines Strurturputzes als mineralischer Dünnschicht-Leichtputz, hoch wasserabweisender und wasserdampfdurchlässiger Oberputz für außen auf die vorbereitete Fläche.

Produkteigenschaften:
Putztyp: Edelputz CR
Druckfestigkeit: CS II nach DIN EN 998-1
Wasseraufnahme: W2 nach DIN EN 998-1
Brandverhalten: Nicht brennbar (A1)
Putzstruktur: Kratzputz
Körnung 2 mm
Farbton weiß
Mindestdicke Putzsystem ca. 2-3 mm

Leitfabrikat:  KEIM Brillantputz

angeb. Fabrikat: '.............................'

Fehlt ein Eintrag, kommt das ausgeschriebene Erzeugnis zum Einsatz. Gleichwertige Produkte sind zugelassen. Der Nachweis der Gleichwertigkeit ist zu erbringen.
Menge: 615,000 m2
DIN276 2008: 335

**24.4.1.26 Deckputz mineralisch Leibungen, Körnung 2 mm**
Ausführung in Fenster- und Türleibungen

Leibungstiefe bis ca. 25 cm
Menge: 240,000 m
DIN276 2008: 335

**24.4.1.27 Zulage Deckputz Leibungen Glattputz gefilzt t bis ca. 25 cm**
Zulage für die Ausführung des Deckputzes in Leibungen
als Glattputz mit gefilzter Oberfläche
Körnung 1 mm
Farbton weiß
Mindestdicke Putzsystem ca.  2-4 mm

Leibungstiefe bis ca. 25 cm

Puztstruktur: Kratzputz
Menge: 240,000 m
DIN276 2008: 335

**24.4.1.28 Zulage Faschen, Deckputz Glattputz gefilzt, b=12 cm**
Zulage für Ausbildung von Faschen im Deckputz der Vorpositionen in geglätter / gefilzter Oberfläche, einschließlich aller erforderlichen Leistungen, sowie das exakte Abkleben zu den  angrenzenden Flächen.

Faschenbreite: 12 cm
als Glattputz mit gefilzter Oberfläche
Körnung 1 mm
Farbton weiß
Mindestdicke Putzsystem ca.  2-4 mm
Menge: 120,000 m
DIN276 2008: 335

**24.4.1.29 Zulage Sockel und Gesims, Deckputz Glattputz gefilzt**
Zulage für Ausführung des Deckputzes der Sockel- und Gesimsflächen in geglätter / gefilzter Oberfläche, einschließlich aller erforderlichen Leistungen, sowie das exakte Abkleben zu den  angrenzenden Flächen.

als Glattputz mit gefilzter Oberfläche
Körnung 1 mm
Farbton weiß
Mindestdicke Putzsystem ca.  2-4 mm
Menge: 100,000 m2
DIN276 2008: 335

**24.4.1.30 Zulage für erhöhte Anforderungen an die Ebenheit**
Zulage zu den Vorpositionen für die Ausführunf mit erhöhten Anforderungen an die Ebenheit gemäß
DIN 18202 Tabelle 3 Zeile 7.
Menge: 615,000 m2
DIN276 2008: 335

**24.4.1.31 Zulage für erhöhte Anforderungen an die Ebenheit Leibungen**
*** wie Position 24.4.1.20
Ausführung in Fenster- und Türleibungen

Leibungstiefe bis ca. 25 cm
Menge: 240,000 m
DIN276 2008: 335

*Hinweis: Anstrich*

**24.4.1.32 Feuchteschutzanstrich**
*** Bezugsbeschreibung
Aufbringen eines systemzugeh. Feuchteschutzanstrichs
auf den Sockel-und Untererdbereichen gem. Herstellervorgaben bis ca. 5 cm über die spätere
Geländeoberkante aus einer mineralischen 2k-Dispersiondichtschlämme
alkalibeständig, frostbeständig, druckwasserbeständig
Dichte: ca. 1,1 g/cm³ - 1,3 g/cm³
Verbrauch: ca. 1,0 kg/m²

Einsatz: Sockelbereich ca. 50 cm u. GOK bis mind. 5 cm ü. GOK, Dichtschlämme mind. 10 cm auf die bestehende Sockelabdichtung aufbringen!

Leitfabrikat:  KEIM Indulastic-P

angeb. Fabrikat: '.............................'

Fehlt ein Eintrag, kommt das ausgeschriebene Erzeugnis zum Einsatz. Gleichwertige Produkte sind zugelassen. Der Nachweis der Gleichwertigkeit ist zu erbringen.
Menge: 50,000 m2
DIN276 2008: 335

**24.4.1.33 Feuchteschutzanstrich Leibungen**
*** wie Position 24.4.1.32
Ausführung in Fenster- und Türleibungen

Leibungstiefe bis ca. 25 cm
Menge: 15,000 m
DIN276 2008: 335

**24.4.1.34 Deckender Anstrich mit Silikatfarbe**
*** Bezugsbeschreibung
Gleichmäßiges Auftragen einer systemzugehörigen, extrem
wasserdampfdurchlässigen Silikat-Fassadenfarbe,
matt, als volldeckende Fassadenfarbe
durch Streichen oder Rollen
Zweimaliger Anstrich nach Werksvorschrift.
Farbton weiß oder hell getönt Preisgruppe 1:
vorauss. Farbton Keim Historisch 50019,
Keim Historisch 50020

Leitfabrikat:  KEIM Soldalit-ME Fassadenfarbe

angeb. Fabrikat: '.............................'

Fehlt ein Eintrag, kommt das ausgeschriebene Erzeugnis zum Einsatz. Gleichwertige Produkte sind zugelassen. Der Nachweis der Gleichwertigkeit ist zu erbringen.
Menge: 615,000 m2
DIN276 2008: 335

**24.4.1.35 Deckender Anstrich mit Silikatfarbe Leibungen**
*** wie Position 24.4.1.34
Ausführung in Fenster- und Türleibungen

Leibungstiefe bis ca. 25 cm
Menge: 240,000 m
DIN276 2008: 335

**24.4.1.36 Zulage Anstrich für mittlere Farbtöne/m2**
Zulage zu vorbeschriebenen Positionen für
Ausführung in mittleren Farbtönen:
vorauss. Farbton Keim Exklusiv 9546

Angabe von Mehrpreis für Preisgruppe 2 pro m2
Menge: 10,000 m2
DIN276 2008: 335

**24.4.1.37 Zulage Anstrich für dunklere Farbtöne/m2**
Zulage zu vorbeschriebenen Positionen für
Ausführung in dunkleren Farbtönen:
vorauss. Farbton Keim Exklusiv 9049,
Keim Exklusiv 9164,
ähnl. Caparol  Lago 105,
ähnl. Caparol  Oase 135

Angabe von Mehrpreis für Preisgruppe 3 pro m2
Menge: 55,000 m2
DIN276 2008: 335

**24.4.1.38 Zulage Anstrich für mittleren Farbtöne Leibungen**
Zulage zu vorbeschriebenen Positionen für
Ausführung in mittleren Farbtönen:
vorauss. Farbton Keim Exklusiv 9546

Angabe von Mehrpreis für Preisgruppe 2 pro m,
Ausführung in Fenster- und Türleibungen
Leibungstiefe bis ca. 25 cm
Menge: 10,000 m
DIN276 2008: 335

**24.4.1.39 Zulage Anstrich für dunklere Farbtöne Leibungen**
Zulage zu vorbeschriebenen Positionen für
Ausführung in dunkleren Farbtönen:
vorauss. Farbton Keim Exklusiv 9049,
Keim Exklusiv 9164,
ähnl. Caparol  Lago 105,
ähnl. Caparol  Oase 135

Angabe von Mehrpreis für Preisgruppe 3 pro m,
Ausführung in Fenster- und Türleibungen
Leibungstiefe bis ca. 25 cm
Menge: 35,000 m
DIN276 2008: 335

*Hinweis: Anschlüsse*

**24.4.1.40 Anschluss mit Anputzleiste**
Anputzleiste als Anschluss bei Fenster-, Tür-
und sonstigen Bauteilen liefern und absolut
lot- und fluchtrecht anbringen.

Ausbilden einer abdichtenden,
bewegungsfähigen Systemanschlussfuge mit
Anputzleiste, bestehend aus:
- Kunststoffleiste, selbstklebend
- integriertem, komprimiertem
  Fugendichtband
- Glasfasergewebestreifen (entsprechend
  der bauaufsichtl. System-Zulassung)
- Schutzfolienstreifen
(Putzanschlag mit Kellenschnittvorgabe)
Einbau nach Vorgaben des Herstellers.

Leitfabrikat:  KEIM Anputzleiste 3D-Universal 6x6

angeb. Fabrikat: '.............................'

Fehlt ein Eintrag, kommt das ausgeschriebene Erzeugnis zum Einsatz. Gleichwertige Produkte sind zugelassen. Der Nachweis der Gleichwertigkeit ist zu erbringen.
Menge: 260,000 m
DIN276 2008: 335

**24.4.1.41 Fugendichtband Fugenbreite: 2-6 mm**
Anschlüsse des WDVS sind mit systemzugehörigen Fugendichtbändern in der erforderlichen Dimensionierung fachgerecht mit Kellenschnitt auszuführen.
Fenster- und Türrahmen, Balkonuntersichten, Fensterbleche und Endkappen, Durchstoßpunkte an Halterungen und Geländern o. ä.

Fugenbreite: 2-6 mm

Leitfabrikat:  KEIM  Iso-Membra SX Typ 13/2 - 6

angeb. Fabrikat: '.............................'

Fehlt ein Eintrag, kommt das ausgeschriebene Erzeugnis zum Einsatz. Gleichwertige Produkte sind zugelassen. Der Nachweis der Gleichwertigkeit ist zu erbrin
Menge: 200,000 m
DIN276 2008: 335

**24.4.1.42 Fugendichtband Fugenbreite: 3-9 mm**
Anschlüsse des WDVS sind mit systemzugehörigen Fugendichtbändern in der erforderlichen Dimensionierung fachgerecht mit Kellenschnitt auszuführen.
Fenster- und Türrahmen, Balkonuntersichten, Fensterbleche und Endkappen, Durchstoßpunkte an Halterungen und Geländern o. ä.

Fugenbreite: 3-9 mm

Leitfabrikat:  KEIM  Iso-Membra SX Typ 13/3 - 9

angeb. Fabrikat: '.............................'

Fehlt ein Eintrag, kommt das ausgeschriebene Erzeugnis zum Einsatz. Gleichwertige Produkte sind zugelassen. Der Nachweis der Gleichwertigkeit ist zu erbrin
Menge: 100,000 m
DIN276 2008: 335

**24.4.1.43 Fugendichtband Fugenbreite: 5-12 mm**
Anschlüsse des WDVS sind mit systemzugehörigen Fugendichtbändern in der erforderlichen Dimensionierung fachgerecht mit Kellenschnitt auszuführen.
Fenster- und Türrahmen, Balkonuntersichten, Fensterbleche und Endkappen, Durchstoßpunkte an Halterungen und Geländern o. ä.

Fugenbreite: 5-12 mm

Leitfabrikat:  KEIM  Iso-Membra SX Typ 15/5 - 12

angeb. Fabrikat: '.............................'

Fehlt ein Eintrag, kommt das ausgeschriebene Erzeugnis zum Einsatz. Gleichwertige Produkte sind zugelassen. Der Nachweis der Gleichwertigkeit ist zu erbrin
Menge: 100,000 m
DIN276 2008: 335

**24.4.1.44 Putzabschlußprofil 10 mm**
Putzabschlussprofil aus hochwertigem Kunststoff
mit fixierter Gewebefahne fachgerecht nach
Werksvorschrift in Armierungsschicht einbetten.
Putzabschlussprofil 10 mm für 10 mm Putzauftrag

Leitfabrikat:  Keim Putzabschlussprofil 10 mm
  für 10 mm Putzauftrag

angeb. Fabrikat: '.............................'

Fehlt ein Eintrag, kommt das ausgeschriebene Erzeugnis zum Einsatz. Gleichwertige Produkte sind zugelassen. Der Nachweis der Gleichwertigkeit ist zu erbringen.
Menge: 85,000 m
DIN276 2008: 335

**24.4.1.45 Putzabschlußprofil 20 mm**
Putzabschlussprofil mit Gewebe fachgerecht nach
Werksvorschrift in Armierungsschicht einbetten.
Putzabschlussprofil 20 mm für 20 mm Putzauftrag

Leitfabrikat:  Keim Putzabschlussprofil 20 mm
  für 20 mm Putzauftrag

angeb. Fabrikat: '.............................'

Fehlt ein Eintrag, kommt das ausgeschriebene Erzeugnis zum Einsatz. Gleichwertige Produkte sind zugelassen. Der Nachweis der Gleichwertigkeit ist zu erbringen.
Menge: 125,000 m
DIN276 2008: 335

**24.4.1.46 Blechanschlussprofil**
Putzabschlussprofil mit Gewebe für die Montage auf Blechanschlüsse, z.B. Dachrandabschlüsse, für eine bewegliche, schlagregendichte Verbindung zwischen Putz/WDVS und Blech fachgerecht nach
Werksvorschrift in Armierungsschicht einbetten.

Leitfabrikat:  Keim Blechanschlussprofil W45

angeb. Fabrikat: '.............................'

Fehlt ein Eintrag, kommt das ausgeschriebene Erzeugnis zum Einsatz. Gleichwertige Produkte sind zugelassen. Der Nachweis der Gleichwertigkeit ist zu erbringen.
Menge: 5,000 m
DIN276 2008: 335

**24.4.1.47 Gleitlagerprofil**
Zweiteiliges Kunststoffprofil mit integriertem Fugendichtband und roter Ausziehlasche zur Aktivierung des Dichtmechanismus in Armierungsschicht einbetten.
Zur Ausbildung horizontaler Gleitlager

Leitfabrikat:  Keim Gleitlagerprofil W58

angeb. Fabrikat: '.............................'

Fehlt ein Eintrag, kommt das ausgeschriebene Erzeugnis zum Einsatz. Gleichwertige Produkte sind zugelassen. Der Nachweis der Gleichwertigkeit ist zu erbringen.
Menge: 10,000 m
DIN276 2008: 335

**24.4.1.48 Dehnfugenprofil in der Fläche einbauen**
Ausführung von Bewegungsfugen in der Fläche mit
Dehnfugenprofil. Fachgerechter Einbau nach
Werksvorschrift.
Der Hohlraum hinter dem Dehnfugenprofil ist mit
Mineralwolle (Klasse A1 oder A2-s1, d0 nach DIN EN
13501-1) zu hinterfüllen.

Leitfabrikat:  Keim Dehnfugenprofil Typ E

angeb. Fabrikat: '.............................'

Fehlt ein Eintrag, kommt das ausgeschriebene Erzeugnis zum Einsatz. Gleichwertige Produkte sind zugelassen. Der Nachweis der Gleichwertigkeit ist zu erbringen.
Menge: 15,000 m
DIN276 2008: 335

**24.4.1.49 Dehnfugenprofil über Eck einbauen**
Ausführung von Bewegungsfugen über Ecke mit
Dehnfugenprofil. Fachgerechter Einbau nach
Werksvorschrift.
Der Hohlraum hinter dem Dehnfugenprofil ist mit
Mineralwolle (Klasse A1 oder A2-s1, d0 nach DIN EN
13501-1) zu hinterfüllen.

Leitfabrikat:  Keim Dehnfugenprofil Typ V

angeb. Fabrikat: '.............................'

Fehlt ein Eintrag, kommt das ausgeschriebene Erzeugnis zum Einsatz. Gleichwertige Produkte sind zugelassen. Der Nachweis der Gleichwertigkeit ist zu erbringen.
Menge: 15,000 m
DIN276 2008: 335

**24.4.1.50 Kantenschutz runder Kopf R= mind. 3 mm**
Lot- und fluchtrechtes Verlegen eines
Kantenprofiles mit rundem Kopf, R= mind. 3 mm
zur Ausbildung von Ecken und Kanten
Vollflächiges Einbetten in die systemzugehörige Armierungsmasse.

Leitfabrikat:  Protektor Kantenschutzprofil für den  Innen- und Außenputz
  Art.-Nr. 01043Z

angeb. Fabrikat: '.............................'

Fehlt ein Eintrag, kommt das ausgeschriebene Erzeugnis zum Einsatz. Gleichwertige Produkte sind zugelassen. Der Nachweis der Gleichwertigkeit ist zu erbringen.
Menge: 105,000 m
DIN276 2008: 335

**24.4.1.51 Gewebe-Eckwinkel**
Verlegen eines Eckwinkels im Bereich von Gebäudeecken,  Leibungen, Vor- und Rücksprüngen zur Erhöhung der Sicherheit der Armierungsschicht

Leitfabrikat:  KEIM Gewebe-Eckwinkel
  Spezial 6x6
angeb. Fabrikat: '.............................'

Fehlt ein Eintrag, kommt das ausgeschriebene Erzeugnis zum Einsatz. Gleichwertige Produkte sind zugelassen. Der Nachweis der Gleichwertigkeit ist zu erbringen.
Menge: 435,000 m
DIN276 2008: 335

**24.4.1.52 Rolleneckwinkel**
Verlegen eines Eckwinkels im Bereich von Gebäudeecken,  Leibungen, Vor- und Rücksprüngen zur Erhöhung der Sicherheit der Armierungsschicht

Leitfabrikat:  KEIM Gewebe-Rolleneckwinkel
  Spezial 6x6
angeb. Fabrikat: '.............................'

Fehlt ein Eintrag, kommt das ausgeschriebene Erzeugnis zum Einsatz. Gleichwertige Produkte sind zugelassen. Der Nachweis der Gleichwertigkeit ist zu erbringen.
Menge: 180,000 m
DIN276 2008: 335

**24.4.1.53 Abschlussprofil mit Tropfkante**
Putzabschluss im Sturzbereich von Öffnungen herstellen mittels eines Tropfkantenprofiles aus Kunststoff, mit Gewebe zur Ausbildung von Tropfkanten an gedämmten Untersichten

Leitfabrikat:  KEIM Tropfkantenprofil W40-2
angeb. Fabrikat: '.............................'

Fehlt ein Eintrag, kommt das ausgeschriebene Erzeugnis zum Einsatz. Gleichwertige Produkte sind zugelassen. Der Nachweis der Gleichwertigkeit ist zu erbringen.
Menge: 100,000 m
DIN276 2008: 335

**24.4.1.54 Anarbeiten an durchdringende Einbauteile**
Zulage zur Vorpositionen
für fachgerechtes, sorgfältiges, passgenaues, schlagregendichtes Anarbeiten an bauseitige, die Dämmebene durchdringende Einbauteile wie Geländerkonsolen, Stahlschwerter für Vordächer, Halterungen, Halterungen für Regenfallrohre, Wasser- und Elektroleitungen etc. einschl. dauerelastischer Verfugung
Menge: 25,000 St
DIN276 2008: 335

**24.4.1.55 Montageelement PU, d=90 mm**
*** Bedarfsposition mit GB
*** Bezugsbeschreibung
Montageelement PU, d=90 mm, Farbe Schwarz, als
Druckunterlage für hohe Drucklasten zur Befestigung der
Fremdmontage im Mauerwerk oder als Montageunterlage zur
wärmebrückenfreien Fremdmontage im Zylinder für leichte
Lasten montieren.
Das Montageelement mit systemzugehörigem
Pulverkleber in die vorbereitete Aussparung der
geklebten Dämmplatten einpassen und vollflächig
verkleben.

Dämmstoffdicke: 160 mm

Leitfabrikat:  KEIM Rondoline-PU D90
angeb. Fabrikat: '.............................'

Fehlt ein Eintrag, kommt das ausgeschriebene Erzeugnis zum Einsatz. Gleichwertige Produkte sind zugelassen. Der Nachweis der Gleichwertigkeit ist zu erbringen.
Menge: 10,000 St
DIN276 2008: 335

**24.4.1.56 Montageelement PU, d=125 mm**
*** Bedarfsposition mit GB
*** wie Position 24.4.1.55
Montageelement PU, d=125 mm
Dämmstoffdick 160 mm

Leitfabrikat:  KEIM Rondoline-PU D125
angeb. Fabrikat: '.............................'

Fehlt ein Eintrag, kommt das ausgeschriebene Erzeugnis zum Einsatz. Gleichwertige Produkte sind zugelassen. Der Nachweis der Gleichwertigkeit ist zu erbringen.
Menge: 10,000 St
DIN276 2008: 335

**24.4.1.57 Montageelement PU 198 x 198 mm**
*** Bedarfsposition mit GB
*** wie Position 24.4.1.55
Montageelement PU 198 x 198 mm
Dämmstoffdick 160 mm

Leitfabrikat:  KEIM Montageelement
  PU 198 x 198 mm
angeb. Fabrikat: '.............................'

Fehlt ein Eintrag, kommt das ausgeschriebene Erzeugnis zum Einsatz. Gleichwertige Produkte sind zugelassen. Der Nachweis der Gleichwertigkeit ist zu erbringen.
Menge: 5,000 St
DIN276 2008: 335

**24.4.1.58 Verschluss Gerüstankerlöcher WDVS**
In enger Abstimmung mit der Gerüstbaufirma sind
beim Abbau sämtliche Gerüstankerlöcher
ordnungsgemäß mit Dämmstoff und Putzmaterial
zu verschließen, sowie nahtlos farb- und strukturgleich auszugleichen, wobei die Regendichtheit
gewährleistet sein muß.
Menge: 60,000 St
DIN276 2008: 335

**24.4.1.59 Beschnitt abgesetzter Flächen**
Beschnitt abgesetzter Flächen

Absetzen von Bauteilen/Flächen, z. B. Gesimse, Brüstungen, Schmuckelemente o. ä., unterschiedlicher Farben oder Putzstrukturen durch Abkleben, Kantenverlauf gerade
Menge: 50,000 m
DIN276 2008: 345

**24.4.1.60 Musterflächen**
Anfertigen großflächiger Putzmuster,
Größe jeweils ca. 1 m2
in verschiedenen Kornstärken bzw. Farbabstufungen sowie deren Beseitigung

nur nach Anweisung der Bauleitung
Menge: 2,000 St
DIN276 2008: 335
